# Neubau Zentralapotheke mit Wirtschaftslager
Angebotsaufforderung (GAEB 90, DA83)
DV-Nummer: 502-059
Währung: EUR

## ROHBAUARBEITEN
Datum: 07.07.26

*Hinweis*
besondere Vertragsbedingungen

Die LWL- Klinik und der LWL- Bau- und
Liegenschaftsbetrieb planen die Errichtung einer neuen
Apotheke.

Der Neubau soll auf dem Gelände der LWL-Klinik in der
Marsbruchstr. 179, 44287 Dortmund in
Richtung der künftigen A40 entstehen.

Die Abwicklung der Baumaßnahme erfolgt abschnittweise
nach einem definierten Bauablaufplan.

Lage der Baustelle:
Ein Lageplan ist beigefügt. Die Baustelle liegt
innerhalb des Geländes der LWL-Klinik.

Die Zufahrt zur Baustelle erfolgt über die
Hauptzufahrt in der Marsbruchstr. 179.

*Hinweis*
BAUBESCHREIBUNG

Bauweise und Konstruktion:
· Konventionelle Skelettbauweise aus Stahlbeton, Erd-
und Obergeschoss mit Satteldach (15°
Neigung).
· Baugrundertüchtigung bauseitig durch
Rüttelstopfsäulen.
· Außenwände als Stahlbetonskelett mit
Mauerwerksausfachung; Innenwände in Kalksandstein-
bzw. Trockenbauweise.
· Fassade als Wärmedämmverbundsystem mit teilweiser
farblicher Absetzung.
· Dach mit Stehfalzblecheindeckung, ausgestattet mit
Photovoltaikanlage.

Abmessungen:
Nahezu rechteckiger Baukörper mit max. Ausdehnung von
ca. 18,50 m × 52,50 m. Im nordöstlichen
Teil herausgeschobener Bauteil von 0,75 m × 29,50 m
über beide Geschosse, der das Satteldach
optisch unterbricht.

Baugrund:
Eine Baugrunduntersuchung des Geotechnik-Instituts Dr.
Höfer GmbH & Co. KG vom 07.09.2023
mit Ergänzung vom 20.02.2024 liegt als Anlage bei und
ist Vertragsbestandteil. Der Bieter hat sich
vor Angebotsabgabe hinreichend zu informieren.

*Hinweis*
Eigenüberwachung Beton
Bei Verwendung von Beton ab Festigkeitsklasse C30/37
oder WU-Beton unterliegt die Baustelle der
Überwachungsklasse 2 nach DIN EN 13670 / DIN 1045-3.
Die Eigenüberwachung erfolgt nach DIN
1045-3 Anhang B; die Fremdüberwachung durch eine
anerkannte Überwachungsstelle nach
Anhang C ist Leistung des AN und ist dem AG zur
Vorlage beim Prüfstatiker zu übergeben

*Hinweis*
Zusätzliche Technische Vertragsbedingungen
Gerüstarbeiten

Ergänzend zu VOB/C ATV DIN 18451, DIN EN 12810/12811
und TRBS 2121-1 gelten die
folgenden Festlegungen:

1. Klärung vor Ausführungsbeginn
Der AN führt vor Ausführungsbeginn unaufgefordert eine
Klärung mit dem AG zu folgenden
Punkten herbei:
Erforderliche Arbeitshöhen, Höhe der obersten
Gerüstlage, ggf. abschnittsweises Abrüsten.
Lage und Art der Gerüstverankerung (insbesondere
Dauergerüstanker), Verschluss der
Ankerlöcher abgestimmt auf Putzaufbau.
Lage der Leitergänge und Treppentürme; gemäß TRBS
2121-1 ist je 50,00 m Gerüstlänge ein
Höhenzugang über Treppen oder Aufzüge erforderlich.
Belastungsfähigkeit des Untergrundes; bei
Gerüststellung auf wasserführenden Flächen
(Vordächer, Flachdächer) sind Schutz- und
Lastverteilungsmaßnahmen erforderlich.

2. Gebrauchsüberlassung
Das Gerüst ist so zu erstellen, dass es von allen am
Bau beteiligten Gewerken ohne
Umbauarbeiten gefahrlos genutzt werden kann. Die
Kontrolle erfolgt mindestens wöchentlich. Je
separat abzurüstende Fassadenseite ist mindestens ein
Leitergang vorzusehen.

*Hinweis*
Zusätzliche Technische Vertragsbedingungen
Erdarbeiten

Ergänzend zu VOB/C ATV DIN 18300 und dem
Baugrundgutachten Dr. Höfer (07.09.2023, Erg.
20.02.2024) gelten die folgenden Festlegungen:

1. Baugrundprüfung und Aufmaß
Die Baugrube wird anhand einer vom AN erstellten und
vom AG freizugebenden
Aushubplanung ausgeführt.

2. Zwischenlagerung
Auf der Baustelle wieder benötigter Oberboden wird in
trapezförmigen Mieten (Höhe max. 1,50 m)
gelagert. Bei längerer Bauzeit sind die Mieten mit
Lippenblütlern zu bepflanzen.
Wiedereinzubauender Boden wird nur abgefahren, wenn
die Platzverhältnisse zur
Zwischenlagerung ausgeschöpft sind.

3. Material und Verfüllung
Für die Verfüllung der Restbaugrube sind
ausschließlich nichtbindige Erdbaustoffe zu
verwenden. Verdichtung lagenweise; der erreichte
Verdichtungsgrad ist nachzuweisen.
Bauschuttrecycling für Verfüllungen ist nur als
Mineralgemisch-Recycling unter Vorlage eines
Unbedenklichkeitsnachweises zulässig. Aschen,
Schlacken und sonstige Stoffe sind
unzulässig.

4. Kontaminationen und Funde
Bei Auffinden kontaminierten Materials oder
Auffüllungen organisiert der AN die Beprobung in
einem vom AG benannten Labor. Die hierfür entstehenden
Kosten sind dem AG rechtzeitig zur
gesonderten Vergütung anzuzeigen.
Funde von Kampfmitteln sind unverzüglich dem AG und
den zuständigen Behörden zu melden.
Die Kampfmittelberäumung liegt im
Verantwortungsbereich des AG.

5. Anmeldung abfahrender LKW
Jeder von der Baustelle abfahrende LKW ist beim AG zur
Abfahrt anzumelden und freigeben zu
lassen.

*Hinweis*
Zusätzliche Technische Vertragsbedingungen
Mauerarbeiten

Ergänzend zu VOB/C ATV DIN 18330 gelten die folgenden
Festlegungen:

1. Werkstattplanung
Der AN prüft eigenverantwortlich vor Ausführungsbeginn
die Maßgenauigkeit des Rohbodens durch
Nivellement. Bei Überschreitung der Toleranzgrenzen,
insbesondere von Winkeltoleranzen, ist der
AG unverzüglich zu informieren. Aufmaß über
Toleranzbeseitigungen ist vom AN vor der
Beseitigung zu erstellen und vom AG prüfen zu lassen.

2. Materialvorgaben
Mischmauerwerk (Kombination unterschiedlicher Ziegel-
bzw. Steinarten in einer Wand) ist
unzulässig.
Nachträglich eingezogenes Brüstungsmauerwerk ist zu
vermeiden; Brüstungen sind verzahnt
mit nebenliegenden Wänden aufzumauern.

3. Stürze, Aussparungen und Durchbrüche
Fertigstürze müssen mindestens 11,5 cm Auflagerbreite
beidseitig aufweisen.
Stahlträger als Öffnungsüberdeckung sind nur zulässig,
wo Fertigstürze nicht einsetzbar sind.
Trägerstege mit Mörtel-Stein-Gemisch ausdrücken;
Flansche bei Verputz mit
Ziegeldrahtgewebe ummanteln.
Durchbrüche sind anzulegen, zu schneiden oder zu
bohren - keinesfalls zu stemmen.
Aussparungen mit Breite > halber Steinformatbreite
erhalten eine obere Sturzüberdeckung.
Verschluss von Aussparungen ausschließlich mit Mörtel
und Steinmaterial der nebenliegenden
Wand in F90-Qualität.

4. Wärmebrücken und Schächte
Der AN sieht rechtzeitig den GEG-Nachweis ein und
prüft die Planung in Bezug auf
Wärmedämmmaßnahmen an Kimmschichten,
Wandkopfabdeckungen, Sohlbänken,
Deckenstirnen und Stürzen. Verankerungssysteme sind so
zu wählen, dass Wärmebrücken
minimiert werden.
Gemauerte Schachtwände werden mit konventionellem
Dünnformat-Mauerwerk und normal
vermörtelten Lager-/Stoßfugen ausgeführt, um
nachträgliche verzahnte Schachtverschlüsse zu
ermöglichen. Schließung erst nach Freigabe durch den
AG unter Beachtung von Schall- und
Brandschutz. Schallschutz: mindestens erhöhte Werte
nach DIN 4109.

5. Tür- und Fensteranschlüsse
Im Bereich von Tür- und Fensteranschlüssen sind
glatte, vollflächige und planebene
Laibungsoberflächen herzustellen, um einen geeigneten
Untergrund für Anschluss-Dichtbänder zu
erhalten. Bei Steinen mit Mörteltaschen oder
verzahnten Stoßfugen sind diese im Öffnungsbereich
aufzuputzen und zu glätten. Bei Außenfensteröffnungen
Verwendung von Zementmörtel.

6. Sockelanschlüsse
Sockelanschlüsse von Außenwänden sind so auszubilden,
dass die Anforderungen gemäß DIN
18533 für Wassereinwirkungsklasse W4-E erfüllt sind.
Ist eine solche Ausführung auf Grundlage
AG-seitig vorgegebener Planungen nicht möglich, meldet
der AN Bedenken an.

*Hinweis*
Zusätzliche Technische Vertragsbedingungen
Betonarbeiten

Ergänzend zu VOB/C ATV DIN 18331 und DIN 1045 gelten
die folgenden Festlegungen:

1. Werkstatt- und Montageplanung
Im Rahmen der Werkstattplanung entnimmt der AN alle
Abmessungen, Betongüten,
Expositionsklassen, Bewehrungsstahlgüten und
Oberflächenanforderungen den
Tragwerksplanungen, Gutachten und Sonderfachplanungen.
Die in den statischen Unterlagen
enthaltenen Maße und Qualitäten sind
Mindestabmessungen bzw. -qualitäten.
Für Sichtbetonbauteile ist ein Schalversatzplan mit
Darstellung aller Strukturen, Stöße,
Einbauten, Durchdringungen und Fugen rechtzeitig vor
Ausführung zur Prüfung beim AG
einzureichen.
Leerrohre und Unterputzdosen sind in die
Werkstattplanung einzuarbeiten. Die rechtzeitige
Anforderung und Koordination des Elektrogewerks für
Einbauten in Sichtbetonbauteile obliegt
dem AN.

2. WU-Beton
Bei Ausführung in WU-Beton konzipiert der AN die
Ausführung eigenverantwortlich (Materialien,
Profile, Bemessungen, Anordnung). Die WU-Konzeption
umfasst Einbaupläne sowie vollständige
Material-, Profil- und Lieferlisten mit Mengen-,
Hersteller- und Artikelangaben und ist rechtzeitig vor
Materialbestellung dem AG zur Kenntnis zu geben. Für
Räume und Bauteile der Weißen Wanne gilt
- soweit nicht abweichend beschrieben - die
Nutzungsklasse A der WU-Richtlinie mit erhöhten
Anforderungen.

3. Bewehrung und Einbauteile
Abnahmen mit dem Prüfingenieur sind in
Eigenverantwortung des AN zu vereinbaren. Eine
Ausfertigung des Abnahmeprotokolls ist dem AG zu
übergeben.
Bei einbetonierten Ankerschienen sind mindestens 50 %
Lastreserven sowie zusätzliche
Befestigungsmöglichkeiten für spätere
Nachinstallationen vorzusehen.
Werden Einbauteile von Fremdgewerken eingebaut, prüft
der AN vor der Betonage die
Einhaltung der Bewehrungsmindestabstände und meldet
ggf. Bedenken an.
Verankerung von Mauerwerkswänden an
Stahlbetonbauteilen mittels einbetonierter
Ankerschienen und systemzugehöriger Mauerwerksanker.

4. Faserbeton
Bei Faserbeton ist ausschließlich der Einsatz
bauaufsichtlich zugelassener und alkaliresistenter
Fasern zulässig.

5. Meterriss
Sofern Stahlbetonwände ausgeführt werden, legt der AN
die Meterrisse auf jeder Decke und der
Bodenplatte an. Hierzu erstellt er ein Messraster <
2,50 × 2,50 m und eine Höhenkartografie. Die
Meterrisse werden dauerhaft mit Schlagdübeln markiert
und in Abständen von max. 10,00 m,
mindestens jedoch ein Meterriss je Wohn- bzw.
Gewerbeeinheit, übertragen.

*Hinweis*
Zusätzliche Technische Vertragsbedingungen
Abdichtungsarbeiten

Ergänzend zu VOB/C ATV DIN 18336 und DIN 18531 bis
18535 gelten die folgenden
Festlegungen:

1. Abdichtungskonzept
Der AN entwickelt im Rahmen seiner Werkstattplanung
ein Abdichtungskonzept zur rechtzeitigen
Vorlage beim AG. Das Konzept legt fest:
Verwendete Abdichtungsmaterialien in Abhängigkeit von
Untergrund, Wassereinwirkungsklasse
und Eintauchtiefe.
Detailplanungen für An- und Abschlüsse sowie
Durchdringungen.
Liste aller Form- und Anschlussteile.
Vorleistungen (insbesondere Rohrdurchführungen und
Bodeneinläufe) sind rechtzeitig auf
Anarbeitungsfähigkeit zu prüfen.

2. Mindestqualität
Sofern keine abweichenden Qualitäten beschrieben sind,
gilt Anwendungsklasse 2 nach Regelwerk
des Dachdeckerhandwerks als Mindestqualität.

3. Untergrundprüfung
Bei Rissen > 0,2 mm im Untergrund ist eine Abdichtung
aus Mörtelschlämmen unzulässig.
Bei Rissen > 0,2 mm oder Fugen von
Stahlbetonhalbfertigteilen ist eine PMBC-Ausführung
unzulässig.

4. Durchdringungen
Durchdringungen sind ausschließlich mit
Dichtmanschetten oder mittels Lose-fest-Flansch
auszuführen. Ein einfaches Heran- oder Herumführen der
Flächenabdichtung ist nur bei W1-E auf
Bodenplatten zulässig. Bei W2-E sind Durchdringungen
stets, sonst nach bautechnischer
Möglichkeit, oberhalb des Bemessungswasserstands
anzuordnen.

5. PMBC - Qualifikationsnachweis
Der AN weist auf Anforderung des AG die Sachkunde der
ausführenden Mitarbeiter zur
Planung und Ausführung von PMBC-Abdichtungen nach
(PMBC-Schein).
Die Dokumentationspflicht gemäß Anhang 4 der
PMBC-Richtlinie ist Bestandteil der vertraglich
geschuldeten Eigenüberwachung.
Messung der Nassschichtdicken an mindestens 20 Stellen
je 100 m² gemäß PMBC-Richtlinie /
DIN 18533.
Bei freier Materialwahl soll PMBC nicht für
horizontale Flächen eingesetzt werden;
bahnenförmige Abdichtungen sind aufgrund definierter
Materialstärke vorzuziehen.

6. Vertikale Abdichtungen
Bei vertikalen Abdichtungen oder Aufkantungen ist der
obere Abschluss mechanisch gegen
Ablösen zu sichern und mittels Klemmflansch
anzudichten. Eckausbildungen mit thermisch
vorgeformten Teilen ausführen.

*Hinweis*
Aufmaße sind vor Schließen verdeckter Bauteile
vorzulegen und vom AG prüfen zu lassen.
Nicht im Beisein des AG aufgemessene Massen werden
nicht vergütet.
Die Abfuhr kontaminierten Materials ist nur mit
Wiegekarte, LKW-Kennzeichen oder
Containernummer zulässig.
Stundenlohnarbeiten werden nur nach vorheriger
schriftlicher Anordnung des AG vergütet
(siehe Vorbemerkung Titel 08).

### Titel 01 Sicherheitseinrichtungen, Baustelleneinrichtungen

**01.1 Baustelleneinrichtung - Einrichten**
Einrichten der Baustelleneinrichtung für die
Leistungen des AN.
Eingeschlossen sind Antransport, Aufbau und
Inbetriebnahme
aller erforderlichen Geräte, Maschinen, Baukran,
Werkzeuge
und sonstigen Betriebsmittel sowie aller erforderlichen
Unterkünfte, Lagerräume, Lager- und Arbeitsflächen.
Einschließlich aller statischen und
gründungstechnischen
Nachweise für AN-eigene Kräne, Aufzüge und Silos.
Der dem LV beigefügte Baustelleneinrichtungsplan ist
als
Vorschlag zu verstehen. Durch den AN ist innerhalb von
10
Tagen nach Vertragsabschluss ein
Baustelleneinrichtungsplan
zu erstellen und dem AG zur Freigabe vorzulegen.
Es dürfen nur zugeordnete Flächen verwendet werden.
Menge: 1,000 psch

**01.2 Baustelleneinrichtung - Vorhalten und Betreiben**
Vorhalten und Betreiben der vollständigen
Baustelleneinrichtung
aus Pos. 01.1a einschließlich aller Unterhalts-,
Betriebs-,
Reinigungs- und Wartungskosten, Bewachungskosten sowie
aller Gebühren und Abgaben.
Eingeschlossen sind insbesondere das Vorhalten des
Baukrans
einschließlich Auf- und Abrüstvorgänge bei
Kranumstellungen,
regelmäßige Prüfungen (UVV), Beleuchtung des
Kranauslegers
sowie Betriebsstoffe.
Die Vorhaltung beginnt mit Abschluss des Einrichtens
und endet
mit Beginn des Räumens.
Menge: 70,000 Wo

**01.3 Baustelleneinrichtung - Räumen**
Vollständiges Räumen der Baustelleneinrichtung aus Pos.
01.1a einschließlich Demontage und Abtransport
sämtlicher
Geräte, Maschinen, Baukran, Container, Unterkünfte und
sonstiger Einrichtungsgegenstände.
Wiederherstellung des genutzten Geländes, baulicher
Anlagen
und/oder Gebäude in den ursprünglichen Zustand. Die
Räumung erfolgt umgehend, spätestens jedoch innerhalb
von
14 Tagen nach Aufforderung durch den AG.
Menge: 1,000 psch

**01.4 Baustelleneinrichtung - Verlängerte Vorhaltung**
Zulage für die Vorhaltung und den Betrieb der
Baustelleneinrichtung über die vertraglich vereinbarte
Regelvorhaltezeit (Pos. 01.1b) hinaus, je angefangene
Woche,
auf Anordnung des AG.
Diese Position kommt nur zur Anwendung, wenn die
Verlängerung nicht vom AN zu vertreten ist.
Menge: 20,000 Wo

**01.5 Anbringen von Meterrissen**
Meterrisse in jedem Geschoss nach Vorgabe der
Ausführungsplanung / Objektüberwachung dauerhaft
anbringen.

Die Meterrisse werden wie folgt ausgeführt:
Meterrisse mit Plaketten
über den Meterrissen mit dem Text:
"Meterriss verbindlich" in einer Leuchtfarbe
die Meterrisse bleiben bis Ende Ausführung
Gewerk  "Innentüren" sichtbar
Meterrisse zu einem späteren Zeitpunkt zurückbauen
Menge: 6,000 St

**01.6 Schnurgerüst**
fachgerecht herstellen, vorhalten und beseitigen
einschl. der
Beihilfe bei den Vermessungsarbeiten. Grundflächen der
Baukörper ca. 52,00 x 17,00 m
Menge: 1,000 St

**01.7 Bauzaunanlage**
Bauzaunanlage als Abgrenzung des Baugeländes bzw.
Lagerflächen, nach Angabe, standsicher und haltbar bis
zur
Fertigstellung der Gesamtmaßnahme ca 16 Monate bzw.
nach
Bedarf / Baufortschritt herstellen und wieder
entfernen. Höhe
ca. 2,15 m, Anlage in einfacher Ausführung, einschl.
der zur
Standsicherheit erforderlichen Fundamente. Die
Elemente sind
untereinander mit Schraubschellen zu sichern.
Untergrund im
Wesentlichen aus Vegetationsflächen bzw. befestigten
Flächen.
Menge: 240,000 m

**01.8 Vorhandenen bauseitigen Bauzaun versetzen**
Vorhandenen Bauzaun im Zuge des Baufortschritts
versetzen.
Auf dem Baugelände umsetzen. Nur nach Angabe der
Bauleitung auszuführen.
Menge: 50,000 m

**01.9 2-flgl. Toranlage**
2-flgl. Toranlage in einfacher Ausführung im Bauzaun,
Höhe ca.
2,15 m, Breite ca. 5,00 m nach Angabe der Bauleitung
herstellen, vorhalten, unterhalten und zusammen mit dem
Bauzaun wieder entfernen. Es sind der Bauleitung 10
Schlüssel
für die Toranlage zur Verfügung zu stellen.
Menge: 1,000 St

**01.10 Herstellen der Baustromversorgung**
Herstellen des Anschlusses für die Baustromversorgung.
Lage
siehe Baustelleneinrichtungsplan.
Menge: 1,000 St

**01.11 Baustromverteiler**
Baustromverteiler nach DIN 0612, Nennspannung 380 V AC,
Schutzart IP 43, Zählerplatz nach den Technischen
Anschlussbedingungen des zuständigen EVU, mit
korrosionsbeständigem Gehäuse,schutzisoliert.
Bestückt mit:
- Sicherungszubehör
- Anschlussklemmen für Zuleitungskabel und
  Verbindungsleitungen. Nenngrösse 100 A
- Anschlusssicherungen als
  Sicherungslasttrennschalter NH 100
- 1 Fehlerstromschutzschalter für Wechsel- und
  pulsierenden Gleichfehlerstrom,
  4-pol. 63 A, I FN= 0,5 A
- 1 Fehlerstromschutzschalter für Wechsel- und
  pulsierenden Gleichfehlerstrom,
  4-pol. 25 A, I FN= 0,03 A
- 2 CEE-Steckdose, 3-pol. 16 A, mit Schraubsicherungen
- 2 CEE-Steckdose, 5-pol. 16 A, mit Schraubsicherungen
- 1 CEE-Steckdose, 5-pol. 32 A, mit Schraubsicherungen
- 1 CEE-Steckdose, 5-pol. 40 A, mit Schraubsicherungen
- 8 Schutzkontakt-Steckdose, 2-pol. 16 A
mit Leitungsschutzschalter, einschl. Untergestell.

Baustromverteiler geeignet für das Durchschleifen der
Zuleitungskabel mit einem Querschnitt bis 4 x 50 mm2.
Zur
Leistung gehört auch das Überwachen des
Baustromverteilers
während der gesamten Betriebszeit, einschl. aller
notwendigen
Wartungs-, Unterhaltungs- und Reinigungsarbeiten,
Prüfen der
FI-Schutzschalter und der Ersatz defekter Teile. Der
Nachweis
der Prüfung muss in Form von Prüfprotokollen
nachgewiesen
werden.

Baustromverteiler liefern, leihweise zur Verfügung
stellen,
aufstellen, betriebsfertig anschliessen und in Betrieb
nehmen,
einschl. der Kabelbrücke über die Zufahrtstrasse. Nach
Abschluss der Baumaßnahme Baustromverteiler demontieren
und abtransportieren.

Die Abrechnung des Verbrauchsstroms ist mit dem AG nach
Abstimmung in festgelegten Abrechnungszeiträumen
abzurechnen
Menge: 1,000 St

**01.12 Vorhaltung Baustromverteiler**
Vorhaltung der Baustromverteilungsanlage nach DIN
0612. Der
Einheitspreis ist für die Vorhaltung von 1 Stück
Baustromverteileranlage je Woche anzubieten.
Menge: 80,000 Wo

**01.13 Gummischlauchleitung H07 RN-F 4 G 35**
Gummischlauchleitung H07 RN-F 4 G 35, für mittlere
mechanische Beanspruchung, liefern und fertig
verlegen, nach
Fertigstellung der Baumassnahme Leitungen demontieren
und
abtransportieren.
Menge: 120,000 m

**01.14 Herstellen Bauwasseranschluss**
Herstellen Wasseranschluss / Bauwasserverteileranlage
für die
Baustelle unter Berücksichtigung des Wasserbedarfes der
weiteren Handwerkerunternehmen, einschl. aller Kosten
für die
Anschlüsse, Anschluss einschl. aller Leitungen,
Zapfstellen,
usw. (siehe Baustelleneinrichtungsplan) einschl. aller
Maßnahmen zur Sicherung gegen Frost, in fertiger Arbeit
einschl. allen Hilfs- und Nebenleistungen.

Die Leistung besteht im einzelnen aus:
Herstellen von 1 Stück Standorten,"Bauwasser" siehe
Baustelleneinrichtungsplan mit 3 Zapfstellen einschl.
aller
Versorgungsleitungen
Zähler
Anschlüsse herstellen
Unterhaltung der gesamten Anlage während der Bauzeit
Demontage der Anlage auf Anweisung der
Objektüberwachung und zur Verwendung des
Auftragnehmers abfahren.
Menge: 1,000 St

**01.15 Vorhaltung Bauwasseranschlüsse**
Vorhaltung und Unterhaltung der Bauwasseranschlüsse und
Bauwasserverteileranlagen. Der Einheitspreis ist für
die
Vorhaltung der Bauwasseranlage je Woche anzubieten.
Menge: 80,000 Wo

**01.16 Bautür**
Bautür aus Metall, einfache Ausführung, liefern,
einbauen,
vorhalten und nach Freigabe der Objektüberwachung
ausbauen
und zur Verwendung des Auftragnehmers abfahren.
Rohbaumass:  1,01m x 2,135 m
Menge: 1,000 St

**01.17 WC-Einzelkabine, mobil**
WC-Einzelkabine, aufstellen und räumen, chemisch,
mobil,
ohne Kanalanschluss; mit lichtdurchlässigem Dach und
Kranhaken. Ausgestattet mit Handwaschbecken mit
Wasservorrat, Seifenspender, Papierhandtuchhalter,
stabile
Fußpumpe und Urinal.

Die Anlage ist ständig in sauberem, gebrauchsfertigem
Zustand
zu halten [Reinigung 1 x pro Woche], mit
Verbrauchsmaterialien
wie Seife, Papierhandtüchern, Toilettenpapier etc. zu
versorgen
und regelmäßig auszupumpen.

Grundstandzeit: 4 Wochen
Menge: 1,000 St

**01.18 WC-Einzelkabine, mobil, Vorhaltung**
Zulage für die Vor- und Unterhaltung der zuvor
beschriebenen
WC-Einzelkabinen über die Grundstandzeit hinaus.
Menge: 80,000 Wo

**01.19 WC-Einzelkabine, mobil, Heizung**
Zulage für die Lieferung und Vorhaltung einer Heizung
in der
Toilettenkabine.
Menge: 40,000 Wo

**01.20 Bauschildtafel 3,20 m x 2,25 m liefern und montieren**
*** Bezugsbeschreibung
Bauschildtafel liefern und montieren inkl.
Bauschildgerüst
(Gesamthöhe inkl. Gerüst ca. 3,80), für die Dauer der
vertraglichen Ausführungsfrist vorhalten, unterhalten
und nach
Ende der Ausführungsfrist demontieren und zur
Verwendung
des AN abfahren.
Abmessungen:
Höhe: ca. 3,20 m
Breite: ca. 2,25 m
Menge: 1,000 St

**01.21 Abbau und Abtransport des Bauschildes (gesonderte Anfahrt)**
*** wie Position 01.20
Abbau des Bauschildes einschließlich der restlosen
Rückbauung aller Unterkonstruktionen, Befestigungen und
temporären Fundamente nach Abschluss der gesamten
Baumaßnahme.

Der Abbau erfolgt auf gesonderten Abruf durch die
Bauleitung,
voraussichtlich Monate nach Abschluss der eigenen
Rohbauarbeiten. Eine separate An- und Abfahrt sowie die
Bereitstellung des nötigen Geräts und Personals sind
in den
Preis einzukalkulieren.

Die anfallenden Materialien gehen in das Eigentum des
Auftragnehmers über, sind von der Baustelle
abzutransportieren
und fachgerecht nach den geltenden gesetzlichen
Bestimmungen zu verwerten oder zu entsorgen. Etwaige
Entsorgungskosten sind in den Einheitspreis
einzurechnen.
Entstehende Erdlöcher (z. B. durch Fundamente) sind mit
geeignetem Material lagenweise zu verfüllen und zu
verdichten.
Menge: 1,000 psch

**01.22 Vorhalten des Bauschildes über die eigene Bauzeit hinaus**
*** wie Position 01.20
Vorhalten des in der Vorposition beschriebenen und
aufgestellten Bauschildes über die Dauer der eigenen
Rohbauarbeiten hinaus für die restliche Bauzeit der
Gesamtmaßnahme.

Die Leistung umfasst die Gewährleistung der
Standsicherheit,
regelmäßige Sichtkontrollen sowie die Wartung und ggf.
Instandsetzung bei witterungsbedingten Schäden während
der
gesamten Vorhaltezeit.

Abrechnungshinweis: Abgerechnet wird die tatsächliche
Vorhaltezeit ab dem Tag der mängelfreien Abnahme der
Rohbauarbeiten bis zur schriftlichen Aufforderung zum
Abbau
durch die Bauleitung.
Menge: 80,000 Wo

**01.23 Container für Mauerwerk/Beton**
Bauschutt-Container für Mauerwerk/Beton, Größe 7m3 für
Fremdfirmen bereitstellen, Vorhalten und Entsorgen
einschl.
Entsorgungskosten und Kippgebühr.
Bedarf wird ausschliesslich durch die Objektüberwachung
angemeldet. Lieferscheine sind den Bautageberichten
beizufügen und gelten als Abrechnungsgrundlage.
Menge: 1,000 St

**01.24 Bürocontainer**
Unterkunftscontainer, aufstellen und räumen, beheizbar,
elektrisch, doppelwandig, wärmegedämmt,
Einzelcontainer-Länge 6 m, Einzelcontainer-Breite bis
2,5 m,
Standplatz auf vorh. tragfähigen ebenen Untergrund,
Herstellen und Räumen der Ver- und
Entsorgungsanschlüsse
des Containers innerhalb der Baustelleneinrichtung
werden
gesondert vergütet, Leitungsverlegung sowie Warten und
Betreiben werden gesondert vergütet, für
Tagesunterkunft.
Grundstandzeit 4 Wochen
Menge: 1,000 St

**01.25 Vorhaltung Bürocontainer**
Vorhaltung und Unterhaltung des Unterkunftcontainers.
Der
Einheitspreis ist für die Vorhaltung je Woche
anzubieten.
Menge: 80,000 Wo

**01.26 Baumschutz, Brettermantel**
Gefährdete Bäume über Gelände gegen mechanische Schäden
schützen, während der gesamten Bauzeit.
Material: Brettermantel inkl. Polsterung
Höhe: 2,00 m
Menge: 2,000 St

### Titel 02 Gerüstarbeiten

**02.1 Aufbauen längenorientiert Standgerüst Arbeitsgerüst 3kN/m2 SW09 H1**
STLB-Bau 2026-04 001
Aufbauen längenorientiertes Standgerüst,
Fassadengerüst DIN
EN 12810-1, als Arbeitsgerüst DIN EN 12811-1,
Lastklasse 4 (3
kN/m2), Breitenklasse SW09, Höhenklasse H 1, alle
Gerüstlagen genutzt, verankern, Befestigung in der
Tragkonstruktion aus Mauerwerk, Fassade mit WDVS,
Dämmschichtdicke 220 mm, Einrüstung für Putzarbeiten,
an
senkrechten Bauwerksflächen, außen, aufstellen auf
Gelände,
Höhe der obersten Gerüstlage 12 m, Standfläche
waagerecht,
über Lastverteiler belastbar.
Menge: 1025,000 m2

**02.2 Abbauen längenorientiert Standgerüst Arbeitsgerüst 3kN/m2 SW09 H1**
STLB-Bau 2025-10 001
Abbauen längenorientiertes Standgerüst, Fassadengerüst
DIN
EN 12810-1, als Arbeitsgerüst DIN EN 12811-1,
Lastklasse 4 (3
kN/m2), Breitenklasse SW09, Höhenklasse H 1, alle
Gerüstlagen genutzt, an senkrechten Bauwerksflächen,
außen,
Höhe der obersten Gerüstlage 12 m, über Lastverteiler
belastbar.
Menge: 1025,000 m2

**02.3 Gebrauchsüberlassung Arbeitsgerüst nach Grundeinsatzzeit**
Vorhalten des Gerüstes aus Pos. 02-.10 nach der
Grundeinsatzzeit für weiter 60
Wochen(Abrechnungseinheit:
1m² / Wo)
Menge: 61500,000 m2Wo

**02.4 Aufbauen Belagverbreiterung wandseitig B 0,33-0,66m**
STLB-Bau 2025-10 001
Aufbauen Belagverbreiterung wandseitig,
für Standgerüste, längenorientiert, Konsolbreite über
0,33 bis
0,66 m.
Menge: 415,000 m

**02.5 Abbauen Belagverbreiterung wandseitig B 0,33-0,66m**
STLB-Bau 2025-10 001
Abbauen Belagverbreiterung wandseitig,
für Standgerüste, längenorientiert, Konsolbreite über
0,33 bis
0,66 m.
Menge: 415,000 m

**02.6 Vorhaltung Belagverbreiterung nach Grundeinsatzzeit**
Vorhalten der Belagverbreiterung aus Pos. 02.3 nach der
Grundeinsatzzeit für weiter 60 Wochen
(Abrechnungseinheit:
1m / Wo)
Menge: 24900,000 mWo

**02.7 Aufbauen Überbrückung Systemgitterträger L bis 5m H bis 4m**
STLB-Bau 2025-10 001
Aufbauen Überbrückung in Gerüst,
aus Systemgitterträgern, Länge des überbrückten
Zwischenraumes (Spannweite) bis 5 m, Höhe über
Standfläche
bis 4 m, über Eingang, ohne Gerüstbelag in
Überbrückungshöhe.
Menge: 4,000 St

**02.8 Abbauen Überbrückung Systemgitterträger L bis 5m H bis 4m**
STLB-Bau 2025-10 001
Abbauen Überbrückung in Gerüst,
aus Systemgitterträgern, Länge des überbrückten
Zwischenraumes (Spannweite) bis 5 m, Höhe über
Standfläche
bis 4 m, über Eingang, ohne Gerüstbelag in
Überbrückungshöhe.
Menge: 4,000 St

**02.9 Vorhaltung Überbrückung nach Grundeinsatzzeit**
Vorhalten der Überbrückung aus Pos. 02.5 nach der
Grundeinsatzzeit (Abrechnungseinheit: 1St / Wo)
Menge: 120,000 StWo

**02.10 Arbeitsgerüst umbauen**
Arbeitsgerüst umbauen (abbauen und an anderer Stelle
des
Gebäudes aufbauen), Diese Position findet nur auf
Anordnung
der Bauleitung Anwendung.
Menge: 190,000 m2

**02.11 Aufbauen fahrbares Gerüst Stahlrohr 1,5kN/m2 Abst. 2m 2Lagen H 4m**
STLB-Bau 2025-10 001
Aufbauen fahrbares Gerüst,
Stahlrohrkupplungsgerüst DIN 4420-3, Lastklasse 2 (1,5
kN/m2), Höhenabstand der Gerüstlagen 2 m, 2 genutzte
Gerüstlagen, Höhe der obersten Gerüstlage 4 m, im
Gebäude.
Menge: 1,000 St

**02.12 Abbauen fahrbares Gerüst Stahlrohr 1,5kN/m2 Abst. 2m 2Lagen H 4m**
STLB-Bau 2025-10 001
Abbauen fahrbares Gerüst,
Stahlrohrkupplungsgerüst DIN 4420-3, Lastklasse 2 (1,5
kN/m2), Höhenabstand der Gerüstlagen 2 m, 2 genutzte
Gerüstlagen, Höhe der obersten Gerüstlage 4 m, im
Gebäude.
Menge: 1,000 St

**02.13 Gebrauchsüberlassung fahrbares Gerüst Stahlrohr 1,5kN/m2 Abst. 2m 2Lagen H 4m**
STLB-Bau 2025-10 001
Gebrauchsüberlassung für fahrbares Gerüst,
Positionsmenge = Produkt aus
2 St
(Gebrauchsüberlassungsmenge)
mal
40 Wochen
(Gebrauchsüberlassungsdauer)
Stahlrohrkupplungsgerüst DIN 4420-3, Lastklasse 2 (1,5
kN/m2), Höhenabstand der Gerüstlagen 2 m, 2 genutzte
Gerüstlagen, Höhe der obersten Gerüstlage 4 m, im
Gebäude.
Menge: 40,000 StWo

**02.14 Aufbauen fahrbares Gerüst Stahlrohr 1,5kN/m2 Abst. 2m 2Lagen H 6m**
STLB-Bau 2025-10 001
Aufbauen fahrbares Gerüst,
Stahlrohrkupplungsgerüst DIN 4420-3, Lastklasse 2 (1,5
kN/m2), Höhenabstand der Gerüstlagen 2 m, 2 genutzte
Gerüstlagen, Höhe der obersten Gerüstlage 6 m, im
Gebäude.
Menge: 1,000 St

**02.15 Abbauen fahrbares Gerüst Stahlrohr 1,5kN/m2 Abst. 2m 2Lagen H 6m**
STLB-Bau 2025-10 001
Abbauen fahrbares Gerüst,
Stahlrohrkupplungsgerüst DIN 4420-3, Lastklasse 2 (1,5
kN/m2), Höhenabstand der Gerüstlagen 2 m, 2 genutzte
Gerüstlagen, Höhe der obersten Gerüstlage 6 m, im
Gebäude.
Menge: 1,000 St

**02.16 Gebrauchsüberlassung fahrbares Gerüst Stahlrohr 1,5kN/m2 Abst. 2m 2Lagen H 6m**
STLB-Bau 2025-10 001
Gebrauchsüberlassung für fahrbares Gerüst,
Positionsmenge = Produkt aus
2 St
(Gebrauchsüberlassungsmenge)
mal
40 Wochen
(Gebrauchsüberlassungsdauer)
Stahlrohrkupplungsgerüst DIN 4420-3, Lastklasse 2 (1,5
kN/m2), Höhenabstand der Gerüstlagen 2 m, 2 genutzte
Gerüstlagen, Höhe der obersten Gerüstlage 6 m, im
Gebäude.
Menge: 40,000 StWo

**02.17 Schutznetz L 10-20m B 10-20m aufbauen Einbau-H 3m**
STLB-Bau 2025-10 000
Schutznetz DIN EN 1263-1, DGUV Regel 101-011, unter der
Gesamtfläche, Länge über 10 bis 20 m, Breite über 10
bis 20 m,
Fläche unterm Auffangnetz frei zugänglich, aufbauen,
Einbauhöhe 3 m über Gelände, Befestigung an Mauerwerk.
Menge: 150,000 m2

**02.18 Schutznetz L 10-20m B 10-20m vorhalten Einbau-H 3m**
STLB-Bau 2025-10 000
Schutznetz DIN EN 1263-1, DGUV Regel 101-011, unter der
Gesamtfläche, Länge über 10 bis 20 m, Breite über 10
bis 20 m,
Fläche unterm Auffangnetz frei zugänglich, vorhalten,
Einbauhöhe 3 m über Gelände,
Positionsmenge = Produkt aus '
1'
(Vorhaltemenge)
mal '
40'
(Vorhaltedauer).
Menge: 6000,000 m2Wo

**02.19 Schutznetz L 10-20m B 10-20m entfernen Einbau-H 3m**
STLB-Bau 2025-10 000
Schutznetz DIN EN 1263-1, DGUV Regel 101-011, unter der
Gesamtfläche, Länge über 10 bis 20 m, Breite über 10
bis 20 m,
Fläche unterm Auffangnetz frei zugänglich, entfernen,
Einbauhöhe 3 m über Gelände, Befestigung an Mauerwerk.
Menge: 150,000 m2

**02.20 Aufbauen Treppenturm Systemgerüst H 12m**
Aufbauen Treppenturm als Höhenzugang zum Fassadengerüst
aus Pos. 02.1 gemäß TRBS 2121-1 und DGUV Regel 101-011,
aus Systemgerüstbauteilen, Höhe der obersten
Gerüstlage 12
m, Grundrissfläche je Treppenturm ca. 1,50 × 2,50 m,
mit
umlaufendem Seitenschutz (Geländer-, Zwischen- und
Bordbrettholm), Treppenlauf mit rutschsicheren Stufen,
Zwischenpodeste in jeder Gerüstlage, Anbindung an das
Fassadengerüst in jeder Gerüstlage als begehbarer
Übergang.

Einschließlich aller erforderlichen Fundierungen,
Lastverteiler,
Verankerungen am Bauwerk, Montage und Anlieferung.

Standorte nach Abstimmung mit der Bauleitung,
voraussichtlich
Nordwest- und Südostseite des Gebäudes.
Menge: 2,000 St

**02.21 Abbauen Treppenturm Systemgerüst H 12m**
Abbauen der Treppentürme aus Pos. 02.20, einschließlich
Demontage sämtlicher Anbindungen an das Fassadengerüst,
Abtransport aller Gerüstbauteile und Wiederherstellung
des
Untergrundes.
Menge: 2,000 St

**02.22 Gebrauchsüberlassung Treppenturm nach Grundeinsatzzeit**
Vorhalten der Treppentürme aus Pos. 02.20 nach Ablauf
der
Grundeinsatzzeit, einschließlich regelmäßiger
Kontrolle,
Instandhaltung und Aufrechterhaltung der
Verkehrssicherheit.
Positionsmenge = Produkt aus 2 St (Vorhaltemenge) mal
60
Wochen (Vorhaltedauer)
Menge: 120,000 m2Wo

### Titel 03 Erdarbeiten

*Hinweis*
Eine Baugrunduntersuchung liegt durch
Geotechnik-Institut-Dr.
Höfer GmbH & Co. KG vom 07-09-2023 mit Ergänzung vom
20-02-2024 (Anlage) vor. Die Leistungen und
Nebenleistungen
sind nach den DIN-Vorschriften eigenverantwortlich
durchzuführen.

Der Baugrund wird bauseitig durch ein
Rüttelstopfverfahren
ertüchtigt und durch den beauftragten Bodengutacher in
der
Ausführung begleitet.
Nach Fertigstellung der Baugrundertüchtigung wird die
Gründungsebene für den Neubau an den AN für die
weiteren
Rohbauarbeiten übergeben.

**03.1 Boden Baugrube, höhenmäßig beiarbeiten**
Vorhandenen Baugurund nach Ertüchtigung mittels
Rüttelstopfverfahren im Auf- und Abtrag ca. 15cm
Feinplanung
herstellen und Baugrund nachverdichten.
Menge: 1065,000 m2

**03.2 Erdaushub der Streifen- und Einzelfundamente/Frostschürze**
*** Bezugsbeschreibung
Boden für Streifenfundament/Frostschürze, ab
Baugrubensohle,
profilgerecht lösen, direkt laden, auf LKW des AN
laden, die
Entsorgung wird gesondert vergütet, Abfall ist nicht
gefährlich,
nicht schadstoffbelastet, Gesamtlänge über 15 bis 20 m,
Aushubtiefe bis 1 m, Homogenbereich 1, mit einer
Bodengruppe, Bodengruppe 1 GU DIN 18196
(Kies-Schluff-Gemisch), Tiefe oberer Horizont des
Homogenbereiches von 0 m, Tiefe unterer Horizont des
Homogenbereiches bis 5 m, Baumaßnahme der
Geotechnischen Kategorie 1 DIN 4020, - Konsistenz DIN
EN
ISO 14688-1 fest, Mengenermittlung nach Aufmaß an der
Entnahmestelle.
Menge: 21,000 m3

**03.3 Erdaushub der Grundleitungen für Schmutzwasser**
*** wie Position 03.2
für die Grundleitungen.
Menge: 38,000 m3

**03.4 Leitungszone / Sandbett für Grundleitungen Schmutzwasser herstellen**
Beschreibung
Boden für die Leitungszone (Bettungsschicht) von
Schmutzwassergrundleitungen liefern, profilgerecht
einbauen
und verdichten. Der Einbau erfolgt gemäß den Vorgaben
der
DIN EN 1610 sowie DIN 4124.

Leistungsumfang & Materialvorgaben:
Materialart: Primärbaustoff (Natursand),
umwelttechnisch
unbedenklich.
Bodenklassifikation: Bodengruppe SE (enggestufter Sand)
gemäß DIN 18196.
Geometrie: Einbaudicke der Bettungsschicht bis 1,00 m
(gemäß Leitungsgefälle und Profilvorgabe).
Verdichtung: Lageweise einbauen und schonend
verdichten. Geforderter Verdichtungsgrad DPr = 97 %
(bzw.
gemäß statischer Berechnung für die Rohrleitung).
Abrechnung: Die Mengenermittlung erfolgt nach Gewicht
in
Tonnen (t) auf Grundlage von amtlich anerkannten,
fahrzeugbezogenen Wiegeprotokollen (Lieferscheinen) der
Verladestelle/des Lieferwerks gemäß VOB/C DIN 18306.
Menge: 64,000 t

**03.5 Erdaushub der Grundleitungen für Regenwasser**
*** wie Position 03.2
für die Grundleitungen für Regenwasser.
Menge: 38,000 m3

**03.6 Leitungszone / Sandbett für Grundleitungen Regenwasser herstellen (Abrechnung nach Gewicht)**
Beschreibung
Boden für die Leitungszone (Bettungsschicht) von
Regenwassergrundleitungen liefern, profilgerecht
einbauen und
verdichten. Der Einbau erfolgt nach den anerkannten
Regeln
der Technik gemäß DIN EN 1610 sowie DIN 4124.

Leistungsumfang & Materialvorgaben
Materialart: Primärbaustoff (Natursand),
umwelttechnisch
unbedenklich.
Bodenklassifikation: Bodengruppe SE (enggestufter Sand)
gemäß DIN 18196.
Geometrie: Einbaudicke der Bettungsschicht bis 1,00 m
(gemäß Leitungsgefälle und Profilvorgabe).
Verdichtung: Lageweise einbauen und schonend
verdichten. Geforderter Verdichtungsgrad DPr = 97 %
(bzw.
gemäß statischer Berechnung für die Rohrleitung).
Abrechnung: Die Mengenermittlung erfolgt nach Gewicht
in
Tonnen (t) auf Grundlage von amtlich anerkannten,
fahrzeugbezogenen Wiegeprotokollen (Lieferscheinen) der
Verladestelle/des Lieferwerks gemäß VOB/C DIN 18306.
Menge: 52,000 t

**03.7 Arbeitsraum verfüllen mit Natursteinschotter**
Beschreibung
Natursteinschotter als Primärbaustoff liefern, in den
Arbeitsraum
einbauen und maschinell verdichten.

Leistungsumfang & Materialvorgaben:
Material: Natursteinschotter (z. B. Kalkstein oder
Basalt),
Frostschutzmaterial, Körnung 0/45 mm. Das Material muss
umwelttechnisch unbedenklich sein (gemäß
ErsatzbaustoffV).
Einbau: Lagenweise einbauen (Schüttdicke max. 30 cm)
und setzungsfrei maschinell verdichten. Die Abdichtung
und
Dämmung des Bauwerks sind dabei vor Beschädigungen
zu schützen.
Verdichtungsanforderung: Geforderter Verdichtungsgrad
DPr = 100 %
Abrechnung: Die Mengenermittlung erfolgt nach Raummaß
(cbm) im eingebauten Zustand auf Grundlage des
theoretischen Profils. Begrenzt wird das Abrechnungsmaß
durch die Außenkante des Bauwerks, die theoretische
Arbeitsraumbreite gemäß DIN 4124 (z. B. 0,50 m) sowie
den geplanten Böschungswinkel. Etwaiges Überprofil
(Mehraushub) wird nicht vergütet.
Menge: 100,000 m3

**03.8 Erdaushub Handschachtung**
entsprechend der statischen Erfordernissen in ausheben
und
aufladen und abfahren. Bodenklasse III bis V.
Abrechnung nach
statisch erforderlichen Querschnitten.
Menge: 5,000 m3

**03.9 Abtransport und Verwertung Erdaushub (unbelastet)**
Den in der Vorpositionen gelösten und geladenen
Erdaushub
abtransportieren und einer ordnungsgemäßen Verwertung
oder
Beseitigung zuführen.

Leistungsumfang:

Transport: Abtransport des Bodenmaterials
(Homogenbereich 1, Bodengruppe GU nach DIN 18196,
Kies-Schluff-Gemisch) von der Baustelle zu einer vom
Auftragnehmer zu stellenden und rechtlich zugelassenen
Verwertungs- oder Entsorgungsanlage.

Gebühren & Kosten: Sämtliche Transportkosten,
Mautgebühren sowie Kipp-, Verwertungs- und
Deponiegebühren der Annahmestelle sind in den
Einheitspreis einzukalkulieren.

Abfallrechtliche Einstufung: Der Abfall ist
vertraglich als
nicht gefährlich und nicht schadstoffbelastet
eingestuft (z. B.
Materialklasse BM-0 / BM-F0 gemäß ErsatzbaustoffV).

Nachweisführung: Die ordnungsgemäße
Verwertung/Beseitigung ist durch geeignete
Lieferscheine/Wiegeprotokolle und Verbleibsnachweise
gemäß Kreislaufwirtschaftsgesetz (KrWG) zu belegen. Die
Belege sind unaufgefordert in prüffähiger Form zu
übergeben.

Abrechnung: Die Mengenermittlung erfolgt exakt analog
zur
Vorposition nach Aufmaß an der Entnahmestelle (im
festen
Raummaß in der Baugrube). Eine Umrechnung von
Wiegescheinen in Festmaß durch Auflockerungsfaktoren
entfällt für die Rechnungsstellung, das Risiko der
Auflockerung trägt der Auftragnehmer bei der
Kalkulation
seines Einheitspreises.
Menge: 106,500 m3

**03.10 Plattendruckversuche**
auf verdichtetem Boden, als Nachweis.
Menge: 4,000 St

### Titel 04 Entwässerungsarbeiten

#### Bereich 04.01 Regenwassser und Schmutzwasser - Rohrleitungen und Zubehör

*Hinweis*
Vollwandabwasserrohre und Formstücke aus Polypropylen
mit
mineralischen Additiven veredelt (PP-MD) gemäß DIN EN
14758-1-:2005 und werksseitig eingelegter
Lippendichtung.
Hochlastkanalrohr mit hoher Ringsteifigkeit > SN 10
(gemäß
MPA-Gutachten: > 10 kN/m² nach DIN EN ISO 9969) im
Schwerlastbereich (SLW 60) einsetzbar. Die
Rohrleitungen sind
unter Beachtung der DIN EN 1610 und der Hersteller-
Verlegeanleitung zu verlegen.
Die vorgenannten Anforderungen gelten für alle
folgenden
Positionen (Rohrleitungen und Formteile.
Die Rohrleitungen sind in einem Graben mit Sandbett und
Gefälle zu verlegen. Der Graben wird in einer separaten
Position beschrieben. Einschließlich Klein- und
Verbindungsteile.

Liefern und betriebsfertig montieren.

**04.01.1 Vollwandabwasserrohre Polypropylen - Rohr DN 110**
Grundleitungen als Vollwandabwasserrohre aus
Polypropylen
wie zu vor beschrieben, jedoch Rohr DN 110.

Liefern und betriebsfertig montieren
Menge: 190,000 m

**04.01.2 Vollwandabwasserrohre Polypropylen - Rohr DN 125**
Grundleitungen als Vollwandabwasserrohre aus
Polypropylen
wie zu vor beschrieben, jedoch Rohr DN 125.

Liefern und betriebsfertig montieren
Menge: 20,000 m

**04.01.3 Vollwandabwasserrohre Polypropylen - Rohr DN 160**
Grundleitungen als Vollwandabwasserrohre aus
Polypropylen
wie zu vor beschrieben, jedoch Rohr DN 160.

Liefern und betriebsfertig montieren
Menge: 26,000 m

*Hinweis*
Grundleitungen als Vollwandabwasserrohre aus
Polypropylen
wie zu vor beschrieben, jedoch als Formteil Bogen
inkl. aller
Winkelgrande 0-90°

**04.01.4 Vollwandabwasserrohre Polypropylen - Bogen DN 110**
Grundleitungen als Vollwandabwasserrohre aus
Polypropylen
wie zu vor beschrieben, jedoch als Formteil Bogen alle
Winkelgrade 0-90° DN 110

Liefern und betriebsfertig montieren
Menge: 60,000 St

**04.01.5 Vollwandabwasserrohre Polypropylen - Bogen DN 125**
Grundleitungen als Vollwandabwasserrohre aus
Polypropylen
wie zu vor beschrieben, jedoch als Formteil Bogen alle
Winkelgrade 0-90° DN 125

Liefern und betriebsfertig montieren
Menge: 4,000 St

**04.01.6 Vollwandabwasserrohre Polypropylen - Bogen DN 160**
Grundleitungen als Vollwandabwasserrohre aus
Polypropylen
wie zu vor beschrieben, jedoch als Formteil Bogen alle
Winkelgrade 0-90° DN 160

Liefern und betriebsfertig montieren
Menge: 0,000 St

*Hinweis*
Grundleitungen als Vollwandabwasserrohre aus
Polypropylen
wie zu vor beschrieben, jedoch als Formteil
Einfachabzweig. Als
Gleichweit- oder Reduzier- Abzweig.
Abrechnungsgrundlage ist
der Hauptdurchmesser. Wenn die Reduzierung im Abzweig
möglich ist, erfolgt keine separate Vergütung einer
Reduziermuffe. Inkl. aller Winkelgrande des Abzweig
0-90°.

**04.01.7 Vollwandabwasserrohre Polypropylen - Einfachabzweig DN 110**
Grundleitungen als Vollwandabwasserrohre aus
Polypropylen
wie zu vor beschrieben, jedoch als Formteil
Einfachabzweig
DN 110

Liefern und betriebsfertig montieren
Menge: 20,000 St

**04.01.8 Vollwandabwasserrohre Polypropylen - Einfachabzweig DN 125**
Grundleitungen als Vollwandabwasserrohre aus
Polypropylen
wie zu vor beschrieben, jedoch als Formteil
Einfachabzweig
DN 125

Liefern und betriebsfertig montieren
Menge: 1,000 St

**04.01.9 Vollwandabwasserrohre Polypropylen - Einfachabzweig DN 160**
Grundleitungen als Vollwandabwasserrohre aus
Polypropylen
wie zu vor beschrieben, jedoch als Formteil
Einfachabzweig
DN 160

Liefern und betriebsfertig montieren
Menge: 2,000 St

*Hinweis*
Grundleitungen als Vollwandabwasserrohre aus
Polypropylen
wie zu vor beschrieben, jedoch als Formteil Reduktion
asymmetrisch auf die nächst kleinere Rohrdimension

**04.01.10 Vollwandabwasserrohre Polypropylen - Reduktion DN 125/110**
Grundleitungen als Vollwandabwasserrohre aus
Polypropylen
wie zu vor beschrieben, jedoch als Formteil Reduktion
DN 125/110

Liefern und betriebsfertig montieren
Menge: 4,000 St

**04.01.11 Vollwandabwasserrohre Polypropylen - Reduktion DN 160/110**
Grundleitungen als Vollwandabwasserrohre aus
Polypropylen
wie zu vor beschrieben, jedoch als Formteil Reduktion
DN 160/110

Liefern und betriebsfertig montieren
Menge: 1,000 St

*Hinweis*
Grundleitungen als Vollwandabwasserrohre aus
Polypropylen
wie zu vor beschrieben, jedoch als Formteil
Überschiebe- oder
Doppelmuffe

Liefern und betriebsfertig montieren.

**04.01.12 Vollwandabwasserrohre Polypropylen - Überschiebe- oder Doppelmuffe DN 110**
Grundleitungen als Vollwandabwasserrohre aus
Polypropylen
wie zu vor beschrieben, jedoch als Formteil
Überschiebe- oder
Doppelmuffe DN 110

Liefern und betriebsfertig montieren
Menge: 45,000 St

**04.01.13 Vollwandabwasserrohre Polypropylen - Überschiebe- oder Doppelmuffe DN 125**
Grundleitungen als Vollwandabwasserrohre aus
Polypropylen
wie zu vor beschrieben, jedoch als Formteil
Überschiebe- oder
Doppelmuffe DN 125

Liefern und betriebsfertig montieren
Menge: 5,000 St

**04.01.14 Vollwandabwasserrohre Polypropylen - Überschiebe- oder Doppelmuffe DN 160**
Grundleitungen als Vollwandabwasserrohre aus
Polypropylen
wie zu vor beschrieben, jedoch als Formteil
Überschiebe- oder
Doppelmuffe DN 160

Liefern und betriebsfertig montieren
Menge: 5,000 St

*Hinweis*
Grundleitungen als Vollwandabwasserrohre aus
Polypropylen
wie zu vor beschrieben, jedoch als Formteil
Muffenstopfen

Liefern und betriebsfertig montieren.

**04.01.15 Vollwandabwasserrohre Polypropylen - Muffenstopfen DN 110**
Grundleitungen als Vollwandabwasserrohre aus
Polypropylen
wie zu vor beschrieben, jedoch als Formteil
Muffenstopfen
DN 110

Liefern und betriebsfertig montieren
Menge: 15,000 St

**04.01.16 Vollwandabwasserrohre Polypropylen - Muffenstopfen DN 125**
Grundleitungen als Vollwandabwasserrohre aus
Polypropylen
wie zu vor beschrieben, jedoch als Formteil
Muffenstopfen
DN 125

Liefern und betriebsfertig montieren
Menge: 5,000 St

**04.01.17 Vollwandabwasserrohre Polypropylen - Muffenstopfen DN 160**
Grundleitungen als Vollwandabwasserrohre aus
Polypropylen
wie zu vor beschrieben, jedoch als Formteil
Muffenstopfen
DN 160

Liefern und betriebsfertig montieren
Menge: 2,000 St

*Hinweis*
Sonstiges

**04.01.18 PVC- Warnband**
PVC- Warnband "breit" über der Leitungszone nach dem
Verdichtungsprozeß auslegen, incl. Hausanschlüsse.
Farbe: entsprechend eingesetztes Abwasserrohr

Liefern und betriebsfertig montieren
Menge: 190,000 m

**04.01.19 Foto-Dokumentation Grundleitungen und Schächte**
Foto-Dokumentation der verlegten Grundleitungen und
Schächte im offenen Rohrgraben (Sandbett unter der
Leitung).
Die Leitungen müssen in ihrem Verlauf klar erkennbar
und die
Teilstrecken zuordnenbar sein. Dimensionsänderungen und
Formteile sind in den Stuckzahlen bildlich
festzuhalten. Die
Foto-Dokumentation ist den Aufmaßen zwingend beizulegen
und wird nur gemeinschaftlich anerkannt!!
Menge: 1,000 psch

**04.01.20 Grundleitung zwischenzeitlich Abdichten**
zuvor beschriebene Grundleitung während der Baumaßnahme
temporär Abdichten, incl. der Anschlussstutzen in
sämtlichen
Dimensionen.
Menge: 1,000 psch

**04.01.21 Zustands und Funktionsprüfung**
Druckproben (Dichtigkeitsprüfung) der vorgenannten
Grundleitung, auch in Teilabschnitten. Erstellung
eines Protkoll
gem. der abgedrückten Teilabschnitte. Die
Dokumentation ist
Bestandteil der Revisionsunterlagen.
Menge: 230,000 m

**04.01.22 Kamerabefahrung Grundleitung**
Kamerabefahrung nach Fertigstellung der vorgenannten
Grundleitung, auch in Teilabschnitten. Erstellung von
Protkollen
gem. der befahrenen Teilabschnitte. Erstellen einer
DVD bzw.
CD mit Aufzeichnung der Kanalprüfung. Die
Dokumentation ist
Bestandteil der Revisionsunterlagen.
Menge: 230,000 m

**04.01.23 Durchspülen Grundleitungen**
Durchspülen der neu verlegten Grundleitungen auch in
Teilabschnitten, zur Sicherstellung dass während der
Baumaßnahmen keine größeren Gegenstände in die Leitung
gefallen sind und dort verbleiben.
Erstellung von Protkollen gem. der gespülten
Teilabschnitte. Die
Dokumentation ist Bestandteil der Revisionsunterlagen.
Menge: 230,000 m

**04.01.24 Einmessen der Rohrleitungsverläufe**
Einmessen und Dokumentation der tatsächlichen
Trassenverläufe. Darstellung der Trassen auf aktuellen
Planunterlagen. Unterlagen werden im Anschluss
Bestandteil
der Revisionsunterlagen. Die Unterlagen können während
der
Baumaßnahme zur Koordinierung weiterer Gewerke auch in
Teilabschnitten schon verlangt werden.
Menge: 1,000 psch

#### Bereich 04.02 Regenwasser und Schmutzwasser - Schächte und Zubehör

*Hinweis*
PP- Schacht DN 400, gerader oder Y- Durchgang, mit
Teleskopabdeckung H = 0,75 bis 1,25 m. Standard Höhe
Schachtgrundkörper min. 1000 mm. Liefern sowie höhen-
und
fluchtgerechtes Versetzen des Reinigungs- und
Inspektionsschachtes aus Polypropylen. Zu- und Ablauf-
Muffen
mit Dichtungen zum direkten Anschluss von glattwandigen
polymeren Kanalrohren. Bermenhöhe 1/1 D nach DIN
4034-1.Gerinnegefälle 0%; entsprechend DIN EN 476, DIN
EN
752 und in Anlehnung an DIN 19537.Schacht komplett mit
teleskopierbarer Schachtverlängerung aus PP Rohr DN
315,
EPDM-Manschette und fest installierter, kompletter
Schachtabdeckung Klasse D, Rahmen und Deckel aus
Gusseisen ohne Lüftungsöffnungen. Anschluss der Zu- und
Ablaufleitungen sind ebenfalls zu berücksichtigen

Liefern und betriebsfertig montieren.

**04.02.1 PP- Schachtbauwerk DN 400, gerader Durchgang DN 160**
Schachtbauwerk DN 400 aus Polypropylen wie zuvor
beschrieben, jedoch als Schachtbauwerk mit geradem
Durchgang DN 160

Liefern und betriebsfertig montieren
Menge: 1,000 St

**04.02.2 PP- Schachtbauwerk DN 400, rechts- mitte- links Durchgang DN 160**
Schachtbauwerk DN 400 aus Polypropylen wie zuvor
beschrieben, jedoch als Schachtbauwerk mit Y- Durchgang
(rechts-mitte-links Durchgang) DN 160

Liefern und betriebsfertig montieren
Menge: 4,000 St

*Hinweis*
Zulage für die Verlängerung des Steigrohres für
tieferliegende
Schächte aus glattem PP Rohr, liefern und in Schacht
einbauen.

**04.02.3 Steigrohr für PP- Schachtbauwerk DN 400 bis 1500 mm**
Steigrohr DN 400 wie zuvor beschrieben, zusätzlich
1500 mm

Liefern und betriebsfertig montieren
Menge: 5,000 St

### Titel 05 Abdichtungsarbeiten

**05.1 Abdichtung in/unter Wand D 25-40cm W4-E Bitumen-Dachdichtungsbahn PV200DD MSB-Q Bürstenstreich-Gießverf**
STLB-Bau 2025-10 018
Abdichtung in oder unter Wänden DIN 18533-1 und DIN
18533-2, Wanddicke über 25 bis 40 cm,
Raumnutzungsklasse
RN1-E (geringe Anforderung), Wassereinwirkungsklasse
W4-E
(Spritzwasser und Bodenfeuchte am Wandsockel sowie
Kapillarwasser in und unter Wänden), Rissklasse R1-E
(gering),
Rissüberbrückungsklasse RÜ1-E (geringe Rissüberbrückung
bis 0,2 mm),
eine Lage Bitumen-Dachdichtungsbahnen PV 200 DD mit
Polyestervlieseinlage 200/250 g/m2, Anwendungstyp MSB-Q
(Mauersperrbahn, mit Querkraftübertragung) DIN/TS
20000-202, im Bürstenstreich- und Gießverfahren
aufbringen.
Menge: 28,500 m2

**05.2 Sockelabdichtung (W4-E) mit überputzbarer MDS als Komplettsystem**
Beschreibung
Bauwerksabdichtung im Wandsockelbereich gegen
Spritzwasser und Bodenfeuchte gemäß DIN 18533
(Wassereinwirkungsklasse W4-E) liefern und als
Komplettleistung inklusive aller erforderlichen
Vorbehandlungen
herstellen.

Leistungsumfang & Materialvorgaben:

Wassereinwirkungsklasse / Rissklasse: W4-E
(Spritzwasser) / R1-E.
Geometrie / Höhenentwicklung: Die Abdichtung ist von
mindestens 20 cm unter der geplanten Geländeoberkante
(GOK) bis mindestens 30 cm über der geplanten GOK
(bzw. bis zur Unterkante der Fassadendämmung/Putzlinie)
hochzuführen.
Überlappung: Im erdberührten Bereich ist eine
vollflächige
Überlappung von mindestens 10 cm mit der bauseits
vorhandenen Wandabdichtung (z.B. PMBC oder MDS)
herzustellen.
Material: Rissüberbrückende, polymermodifizierte
mineralische Dichtungsschlämme (MDS), UV-beständig
und systemgeprüft überputzbar.
Ausführung: Zweilagiger Auftrag im Spachtel- oder
Schlämmverfahren.
Schichtdicke: Die erforderliche
Mindesttrockenschichtdicke
für W4-E beträgt 2,0 mm (Nassschichtdicken-Zuschlag ist
vom AN einzukalkulieren).

Ausdrücklich inkludierte Vor- und Nebenleistungen (in
den EP
einzukalkulieren):

Untergrund mechanisch reinigen (Abkehren, Entfernen
loser Teile).
Systemgerechte Grundierung bzw. mattfeuchtes Vornässen
des Untergrundes.
Porenverschluss / Kratzspachtelung zur Vermeidung von
Blasenbildung vollflächig aufziehen.
Einarbeiten von systemkonformen
Verstärkungsstreifen/Fugeneinlagen im Bereich von
Materialwechseln (z.B. Übergang Bodenplatte/Wand oder
Beton/Mauerwerk).

Abrechnung: Die Mengenermittlung erfolgt nach der
tatsächlich
abgedichteten Fläche in Quadratmetern (m²).
Menge: 175,000 m2

**05.3 Perimeterdämmung Fundamente/Frostschürzen (XPS, d = 160 mm)**
Wärmedämmung als Perimeterdämmung an erdberührten
Fundamenten und Frostschürzen liefern und
wärmebrückenfrei
auf der WU-Betonoberfläche befestigen.

Leistungsumfang & Materialvorgaben:

Material: Polystyrol-Hartschaum (XPS) gemäß DIN EN
13164,
FCKW- und HFCKW-frei. Stufenfalz oder
Nut-und-Feder-Ausbildung zur Vermeidung von
Wärmebrücken.

Anwendungsgebiet: PW-dh gemäß DIN 4108-10
(Perimeterdämmung Wand, hohe Druckbelastbarkeit).

Wärmeleitfähigkeit: Bemessungswert max. 0,038 W/(mK),
Nennwert max. 0,037 W/(mK).

Plattendicke: 160 mm.

Verklebung: Die Befestigung erfolgt zwingend mit einem
für die
Verklebung auf WU-Betonoberflächen geeigneten und
bauaufsichtlich zugelassenen Klebemörtel bzw.
2K-PUR-Kleber.
Bitumenhaltige Kleber sind unzulässig. Der AN hat die
Eignung
des Klebesystems für den Untergrund (unbehandelter
WU-Beton) vor Ausführungsbeginn durch Vorlage der
Herstellerfreigabe nachzuweisen.

Ausführung: Die Platten sind im Verband, dicht
gestoßen und
fluchtgerecht anzubringen. Der Kleber ist vollflächig
aufzukämmen, um ein Hinterlaufen durch Sickerwasser zu
verhindern. Die WU-Betonoberfläche ist vor dem
Aufkleben von
losen Bestandteilen, Schalungsrückständen und
Trennmittelresten zu reinigen.

Abrechnung: Die Mengenermittlung erfolgt nach DIN 18336
nach der tatsächlich gedämmten Fläche in Quadratmetern
(m²).
Verschnitt ist in den Einheitspreis einzukalkulieren.
Menge: 216,500 m2

**05.4 Perimeterdämmung Fundamente/Frostschürzen (XPS, d = 120 mm)**
Wärmedämmung als Perimeterdämmung an erdberührten
Fundamenten und Frostschürzen liefern und
wärmebrückenfrei
auf der WU-Betonoberfläche befestigen.

Leistungsumfang & Materialvorgaben:

Material: Polystyrol-Hartschaum (XPS) gemäß DIN EN
13164,
FCKW- und HFCKW-frei. Stufenfalz oder
Nut-und-Feder-Ausbildung zur Vermeidung von
Wärmebrücken.

Anwendungsgebiet: PW-dh gemäß DIN 4108-10
(Perimeterdämmung Wand, hohe Druckbelastbarkeit).

Wärmeleitfähigkeit: Bemessungswert max. 0,038 W/(mK),
Nennwert max. 0,037 W/(mK).

Plattendicke: 120 mm.

Verklebung: Die Befestigung erfolgt zwingend mit einem
für die
Verklebung auf WU-Betonoberflächen geeigneten und
bauaufsichtlich zugelassenen Klebemörtel bzw.
2K-PUR-Kleber.
Bitumenhaltige Kleber sind unzulässig. Der AN hat die
Eignung
des Klebesystems für den Untergrund (unbehandelter
WU-Beton) vor Ausführungsbeginn durch Vorlage der
Herstellerfreigabe nachzuweisen.

Ausführung: Die Platten sind im Verband, dicht
gestoßen und
fluchtgerecht anzubringen. Der Kleber ist vollflächig
aufzukämmen, um ein Hinterlaufen durch Sickerwasser zu
verhindern. Die WU-Betonoberfläche ist vor dem
Aufkleben von
losen Bestandteilen, Schalungsrückständen und
Trennmittelresten zu reinigen.

Abrechnung: Die Mengenermittlung erfolgt nach DIN 18336
nach der tatsächlich gedämmten Fläche in Quadratmetern
(m²).
Verschnitt ist in den Einheitspreis einzukalkulieren.
Menge: 20,500 m2

**05.5 Perimeterdämmung Bodenplatte (XPS, d = 200 mm)**
Wärmedämmung als Perimeterdämmung unterhalb der
erdberührten Bodenplatte liefern und einbauen.

Leistungsumfang & Materialvorgaben:

Material: Polystyrol-Hartschaum (XPS) gemäß DIN EN
13164,
FCKW- und HFCKW-frei. Stufenfalz oder
Nut-und-Feder-Ausbildung zur Vermeidung von
Wärmebrücken.

Anwendungsgebiet: PB gemäß DIN 4108-10
(Perimeterdämmung unter lastabtragendem Bauteil).

Wärmeleitfähigkeit: Bemessungswert max. 0,038 W/(mK),
Nennwert max. 0,037 W/(mK).

Plattendicke: 200 mm.
Druckfestigkeit: Die Druckfestigkeit bei 10 %
Stauchung muss
mindestens 300 kPa betragen. Der AN hat die Eignung der
Dämmplatten für die auftretenden Lasten aus
Bodenplatte und
Nutzlast anhand der Tragwerksplanung zu prüfen und bei
Erfordernis höherer Druckfestigkeitsklassen Bedenken
beim AG
anzumelden.

Einbau: Die Dämmplatten werden lose auf der vorhandenen
PE-Trennlage (vgl. Pos. 07.01.6) verlegt. Die
Verlegung erfolgt
im Verband, dicht gestoßen und fluchtgerecht. Die
Lagesicherung bis zum Betonieren der Bodenplatte ist
durch
den AN zu gewährleisten. Ein Verkleben ist nicht
erforderlich
mdash; die Fixierung erfolgt durch das Eigengewicht der
Bodenplatte.

Der AN hat sicherzustellen, dass die Dämmplatten vor
und
während der Betonage gegen Aufschwimmen und Verschieben
gesichert sind.

Abrechnung: Die Mengenermittlung erfolgt nach DIN 18336
nach der tatsächlich gedämmten Fläche in Quadratmetern
(m²).
Verschnitt ist in den Einheitspreis einzukalkulieren.
Menge: 837,000 m2

### Titel 06 Mauerarbeiten

#### Bereich 06.01 Erdgeschoss

**06.01.1 Mauerwerk Außenwand Hinterm. WDVS KS XL-PE SFK16 RDK1,8 D 24cm Dünnbettm. 998/240/498 EG**
STLB-Bau 2025-10 012
Mauerwerk der Außenwand, als Hintermauerung für
Wärmedämm-Verbundsystem (WDVS),
Kalksandstein, DIN EN 771-2 in Verbindung mit DIN
20000-402,
KS XL-PE, Festigkeitsklasse 16, Rohdichteklasse 1,8,
Mauerwerksdicke 24 cm, Dünnbettmörtel M 10 DIN 18580
oder
DIN 20000-412 in Verbindung mit DIN EN 998-2,
998/240/498,
Arbeitshöhe bis 3,5 m, Ausführung im Erdgeschoss.
Menge: 332,000 m2

**06.01.2 Mauerwerk Innenwand KS XL-PE SFK16 RDK2 D 24cm Dünnbettm. 998/240/498 EG**
STLB-Bau 2025-10 012
Mauerwerk der Innenwand,
Kalksandstein, DIN EN 771-2 in Verbindung mit DIN
20000-402,
KS XL-PE, Festigkeitsklasse 16, Rohdichteklasse 2,
Mauerwerksdicke 24 cm, Dünnbettmörtel M 10 DIN 18580
oder
DIN 20000-412 in Verbindung mit DIN EN 998-2,
998/240/498,
Arbeitshöhe bis 3,5 m, Ausführung im Erdgeschoss.
Menge: 410,000 m2

**06.01.3 Mauerwerk Innenwand KS XL-PE SFK16 RDK2 D 11,5cm Dünnbettm. 998/115/498 EG**
STLB-Bau 2025-10 012
Mauerwerk der Innenwand,
Kalksandstein, DIN EN 771-2 in Verbindung mit DIN
20000-402,
KS XL-PE, Festigkeitsklasse 16, Rohdichteklasse 2,
Mauerwerksdicke 11,5 cm, Dünnbettmörtel M 10 DIN 18580
oder DIN 20000-412 in Verbindung mit DIN EN 998-2,
998/115/498, Arbeitshöhe bis 3,5 m, Ausführung im
Erdgeschoss.
Menge: 48,000 m2

**06.01.4 Öffnung b. Aufmauern herst. B 1127 mm H 1127 mm D 24cm**
STLB-Bau 2025-10 012
Herstellen von Öffnungen beim Aufmauern, als
Fensteröffnung,
Breite Nennmaß Wandöffnung '1127'  mm,
Höhe Nennmaß Wandöffnung '1127'  mm, im Mauerwerk, in
Außenwänden, Wanddicke 24 cm.
Menge: 7,000 St

**06.01.5 Öffnung b. Aufmauern herst. B 1127 mm H 2127 mm D 24cm**
STLB-Bau 2025-10 012
Herstellen von Öffnungen beim Aufmauern, als
Fensteröffnung,
Breite Nennmaß Wandöffnung '1127'  mm,
Höhe Nennmaß Wandöffnung '2127'  mm, im Mauerwerk, in
Außenwänden, Wanddicke 24 cm.
Menge: 5,000 St

**06.01.6 Öffnung b. Aufmauern herst. B 627 mm H 877 mm D 24cm**
STLB-Bau 2025-10 012
Herstellen von Öffnungen beim Aufmauern, als
Fensteröffnung,
Breite Nennmaß Wandöffnung '627'  mm,
Höhe Nennmaß Wandöffnung '877'  mm, im Mauerwerk, in
Außenwänden, Wanddicke 24 cm.
Menge: 2,000 St

**06.01.7 Öffnung b. Aufmauern herst. B 3250 mm H 1130 mm D 24cm**
STLB-Bau 2025-10 012
Herstellen von Öffnungen beim Aufmauern, als
Fensteröffnung,
Breite Nennmaß Wandöffnung '3250'  mm,
Höhe Nennmaß Wandöffnung '1130'  mm, im Mauerwerk, in
Außenwänden, Wanddicke 24 cm.
Menge: 2,000 St

**06.01.8 Öffnung b. Aufmauern herst. B 2130 mm H 1127 mm D 24cm**
STLB-Bau 2025-10 012
Herstellen von Öffnungen beim Aufmauern, als
Fensteröffnung,
Breite Nennmaß Wandöffnung '2130'  mm,
Höhe Nennmaß Wandöffnung '1127'  mm, im Mauerwerk, in
Außenwänden, Wanddicke 24 cm.
Menge: 3,000 St

**06.01.9 Öffnung b. Aufmauern herst. B 3252 mm H 1505 mm D 24cm**
STLB-Bau 2025-10 012
Herstellen von Öffnungen beim Aufmauern, als
Fensteröffnung,
Breite Nennmaß Wandöffnung '3252'  mm,
Höhe Nennmaß Wandöffnung '1505'  mm, im Mauerwerk, in
Außenwänden, Wanddicke 24 cm.
Menge: 1,000 St

**06.01.10 Öffnung b. Aufmauern herst. B 3002 mm H 2565 mm D 24cm**
STLB-Bau 2025-10 012
Herstellen von Öffnungen beim Aufmauern, als
Fensteröffnung,
Breite Nennmaß Wandöffnung '3002'  mm,
Höhe Nennmaß Wandöffnung '2565'  mm, im Mauerwerk, in
Außenwänden, Wanddicke 24 cm.
Menge: 2,000 St

**06.01.11 Öffnung b. Aufmauern herst. B 1130 mm H 2567 mm D 24cm**
STLB-Bau 2025-10 012
Herstellen von Öffnungen beim Aufmauern, als
Fensteröffnung,
Breite Nennmaß Wandöffnung '1130'  mm,
Höhe Nennmaß Wandöffnung '2567'  mm, im Mauerwerk, in
Außenwänden, Wanddicke 24 cm.
Menge: 4,000 St

**06.01.12 Öffnung b. Aufmauern herst. B 885 mm H 2315 mm D 11,5cm**
STLB-Bau 2025-10 012
Herstellen von Öffnungen beim Aufmauern, als
Türöffnung,
Breite Nennmaß Wandöffnung '885'  mm,
Höhe Nennmaß Wandöffnung '2315'  mm, im Mauerwerk, in
Innenwänden, Wanddicke 11,5 cm.
Menge: 2,000 St

**06.01.13 Öffnung b. Aufmauern herst. B 885 mm H 2315 mm D 24cm**
STLB-Bau 2025-10 012
Herstellen von Öffnungen beim Aufmauern, als
Türöffnung,
Breite Nennmaß Wandöffnung '885'  mm,
Höhe Nennmaß Wandöffnung '2315'  mm, im Mauerwerk, in
Innenwänden, Wanddicke 24 cm.
Menge: 3,000 St

**06.01.14 Öffnung b. Aufmauern herst. B 1010 mm H 2315 mm D 11,5cm**
STLB-Bau 2025-10 012
Herstellen von Öffnungen beim Aufmauern, als
Türöffnung,
Breite Nennmaß Wandöffnung '1010'  mm,
Höhe Nennmaß Wandöffnung '2315'  mm, im Mauerwerk, in
Innenwänden, Wanddicke 11,5 cm.
Menge: 1,000 St

**06.01.15 Öffnung b. Aufmauern herst. B 1010 mm H 2315 mm D 24cm**
STLB-Bau 2025-10 012
Herstellen von Öffnungen beim Aufmauern, als
Türöffnung,
Breite Nennmaß Wandöffnung '1010'  mm,
Höhe Nennmaß Wandöffnung '2315'  mm, im Mauerwerk, in
Innenwänden, Wanddicke 24 cm.
Menge: 12,000 St

**06.01.16 Öffnung b. Aufmauern herst. B 1260 mm H 2315 mm D 24cm**
STLB-Bau 2025-10 012
Herstellen von Öffnungen beim Aufmauern, als
Türöffnung,
Breite Nennmaß Wandöffnung '1260'  mm,
Höhe Nennmaß Wandöffnung '2315'  mm, im Mauerwerk, in
Innenwänden, Wanddicke 24 cm.
Menge: 3,000 St

**06.01.17 Öffnung b. Aufmauern herst. B 2010 mm H 2315 mm D 24cm**
STLB-Bau 2025-10 012
Herstellen von Öffnungen beim Aufmauern, als
Türöffnung,
Breite Nennmaß Wandöffnung '2010'  mm,
Höhe Nennmaß Wandöffnung '2315'  mm, im Mauerwerk, in
Innenwänden, Wanddicke 24 cm.
Menge: 1,000 St

**06.01.18 Öffnung b. Aufmauern herst. B 1377 mm H 2135 mm D 24cm**
STLB-Bau 2025-10 012
Herstellen von Öffnungen beim Aufmauern, als
Fensteröffnung,
Breite Nennmaß Wandöffnung '1377'  mm,
Höhe Nennmaß Wandöffnung '2135'  mm, im Mauerwerk, in
Innenwänden, Wanddicke 24 cm.
Menge: 1,000 St

**06.01.19 Überdeckung von Öffnungen in KS-Mauerwerk**
Öffnung überdecken mit Betonfertigteilsturz nach
bauaufsichtlicher Zulassung/ Typenstatik, tragend gemäß
Statik, Ausbildung in F90 gem ZTV, zulässige
gleichmäßige
Einwirkung/ Bemessungslast qed >= 160kN/m, Einbau in
Innenwand, Sturzhöhe nach Zulassung Hersteller,
Sturzbreite
24 cm, Wanddicke 24 cm, größte Rohbaubreite der Öffnung
112,7 cm.
Menge: 12,000 St

**06.01.20 Überdeckung von Öffnungen in KS-Mauerwerk**
Öffnung überdecken mit Betonfertigteilsturz nach
bauaufsichtlicher Zulassung/ Typenstatik, tragend gemäß
Statik, Ausbildung in F90 gem ZTV, zulässige
gleichmäßige
Einwirkung/ Bemessungslast qed >= 160kN/m, Einbau in
Innenwand, Sturzhöhe nach Zulassung Hersteller,
Sturzbreite
24 cm, Wanddicke 24 cm, größte Rohbaubreite der Öffnung
62,7 cm.
Menge: 2,000 St

**06.01.21 Überdeckung von Öffnungen in KS-Mauerwerk**
Öffnung überdecken mit Betonfertigteilsturz nach
bauaufsichtlicher Zulassung/ Typenstatik, tragend gemäß
Statik, Ausbildung in F90 gem ZTV, zulässige
gleichmäßige
Einwirkung/ Bemessungslast qed >= 160kN/m, Einbau in
Innenwand, Sturzhöhe nach Zulassung Hersteller,
Sturzbreite
24 cm, Wanddicke 24 cm, größte Rohbaubreite der Öffnung
325 cm.
Menge: 2,000 St

**06.01.22 Überdeckung von Öffnungen in KS-Mauerwerk**
Öffnung überdecken mit Betonfertigteilsturz nach
bauaufsichtlicher Zulassung/ Typenstatik, tragend gemäß
Statik, Ausbildung in F90 gem ZTV, zulässige
gleichmäßige
Einwirkung/ Bemessungslast qed >= 160kN/m, Einbau in
Innenwand, Sturzhöhe nach Zulassung Hersteller,
Sturzbreite
24 cm, Wanddicke 24 cm, größte Rohbaubreite der Öffnung
213 cm.
Menge: 3,000 St

**06.01.23 Überdeckung von Öffnungen in KS-Mauerwerk**
Öffnung überdecken mit Betonfertigteilsturz nach
bauaufsichtlicher Zulassung/ Typenstatik, tragend gemäß
Statik, Ausbildung in F90 gem ZTV, zulässige
gleichmäßige
Einwirkung/ Bemessungslast qed >= 160kN/m, Einbau in
Innenwand, Sturzhöhe nach Zulassung Hersteller,
Sturzbreite
24 cm, Wanddicke 24 cm, größte Rohbaubreite der Öffnung
325,2 cm.
Menge: 1,000 St

**06.01.24 Überdeckung von Öffnungen in KS-Mauerwerk**
Öffnung überdecken mit Betonfertigteilsturz nach
bauaufsichtlicher Zulassung/ Typenstatik, tragend gemäß
Statik, Ausbildung in F90 gem ZTV, zulässige
gleichmäßige
Einwirkung/ Bemessungslast qed >= 160kN/m, Einbau in
Innenwand, Sturzhöhe nach Zulassung Hersteller,
Sturzbreite
24 cm, Wanddicke 24 cm, größte Rohbaubreite der Öffnung
300,2 cm.
Menge: 2,000 St

**06.01.25 Überdeckung von Öffnungen in KS-Mauerwerk**
Öffnung überdecken mit Betonfertigteilsturz nach
bauaufsichtlicher Zulassung/ Typenstatik, tragend gemäß
Statik, Ausbildung in F90 gem ZTV, zulässige
gleichmäßige
Einwirkung/ Bemessungslast qed >= 160kN/m, Einbau in
Innenwand, Sturzhöhe nach Zulassung Hersteller,
Sturzbreite
24 cm, Wanddicke 24 cm, größte Rohbaubreite der Öffnung
113 cm.
Menge: 4,000 St

**06.01.26 Überdeckung von Öffnungen in KS-Mauerwerk**
Öffnung überdecken mit Betonfertigteilsturz nach
bauaufsichtlicher Zulassung/ Typenstatik, tragend gemäß
Statik, Ausbildung in F90 gem ZTV, zulässige
gleichmäßige
Einwirkung/ Bemessungslast qed >= 160kN/m, Einbau in
Innenwand, Sturzhöhe nach Zulassung Hersteller,
Sturzbreite
11,5 cm, Wanddicke 11,5 cm, größte Rohbaubreite der
Öffnung
88,5 cm.
Menge: 2,000 St

**06.01.27 Überdeckung von Öffnungen in KS-Mauerwerk**
Öffnung überdecken mit Betonfertigteilsturz nach
bauaufsichtlicher Zulassung/ Typenstatik, tragend gemäß
Statik, Ausbildung in F90 gem ZTV, zulässige
gleichmäßige
Einwirkung/ Bemessungslast qed >= 160kN/m, Einbau in
Innenwand, Sturzhöhe nach Zulassung Hersteller,
Sturzbreite
24 cm, Wanddicke 24 cm, größte Rohbaubreite der Öffnung
88,5 cm.
Menge: 3,000 St

**06.01.28 Überdeckung von Öffnungen in KS-Mauerwerk**
Öffnung überdecken mit Betonfertigteilsturz nach
bauaufsichtlicher Zulassung/ Typenstatik, tragend gemäß
Statik, Ausbildung in F90 gem ZTV, zulässige
gleichmäßige
Einwirkung/ Bemessungslast qed >= 160kN/m, Einbau in
Innenwand, Sturzhöhe nach Zulassung Hersteller,
Sturzbreite
11,5 cm, Wanddicke 11,5 cm, größte Rohbaubreite der
Öffnung
101 cm.
Menge: 1,000 St

**06.01.29 Überdeckung von Öffnungen in KS-Mauerwerk**
Öffnung überdecken mit Betonfertigteilsturz nach
bauaufsichtlicher Zulassung/ Typenstatik, tragend gemäß
Statik, Ausbildung in F90 gem ZTV, zulässige
gleichmäßige
Einwirkung/ Bemessungslast qed >= 160kN/m, Einbau in
Innenwand, Sturzhöhe nach Zulassung Hersteller,
Sturzbreite
24 cm, Wanddicke 24 cm, größte Rohbaubreite der Öffnung
101 cm.
Menge: 12,000 St

**06.01.30 Überdeckung von Öffnungen in KS-Mauerwerk**
Öffnung überdecken mit Betonfertigteilsturz nach
bauaufsichtlicher Zulassung/ Typenstatik, tragend gemäß
Statik, Ausbildung in F90 gem ZTV, zulässige
gleichmäßige
Einwirkung/ Bemessungslast qed >= 160kN/m, Einbau in
Innenwand, Sturzhöhe nach Zulassung Hersteller,
Sturzbreite
24 cm, Wanddicke 24 cm, größte Rohbaubreite der Öffnung
126 cm.
Menge: 3,000 St

**06.01.31 Überdeckung von Öffnungen in KS-Mauerwerk**
Öffnung überdecken mit Betonfertigteilsturz nach
bauaufsichtlicher Zulassung/ Typenstatik, tragend gemäß
Statik, Ausbildung in F90 gem ZTV, zulässige
gleichmäßige
Einwirkung/ Bemessungslast qed >= 160kN/m, Einbau in
Innenwand, Sturzhöhe nach Zulassung Hersteller,
Sturzbreite
24 cm, Wanddicke 24 cm, größte Rohbaubreite der Öffnung
201 cm.
Menge: 1,000 St

**06.01.32 Überdeckung von Öffnungen in KS-Mauerwerk**
Öffnung überdecken mit Betonfertigteilsturz nach
bauaufsichtlicher Zulassung/ Typenstatik, tragend gemäß
Statik, Ausbildung in F90 gem ZTV, zulässige
gleichmäßige
Einwirkung/ Bemessungslast qed >= 160kN/m, Einbau in
Innenwand, Sturzhöhe nach Zulassung Hersteller,
Sturzbreite
24 cm, Wanddicke 24 cm, größte Rohbaubreite der Öffnung
137,7 cm.
Menge: 1,000 St

**06.01.33 Abgleichen Mauerwerk Leibungsabschlüsse und freie Wandenden**
Abgleichen des Mauerwerks von Leibungsabschlüssen und
freien Wandenden, senkrecht, durch Anpassen der Steine,
Breite der Abgleichfläche über 11,5 bis 24 cm.
Das Anlegen der Öffnungen ist mit dieser Position
abgegolten.
Menge: 450,000 m

**06.01.34 Ausgleichs-Kimmschicht Wandfuß Mauersteine KS H 15-17,5cm D 24cm (498/240/150) SFK16**
STLB-Bau 2025-10 012
Ausgleichsschicht/Kimmschicht am Wandfuß aus
Mauersteinen, aus Kalksandsteinen DIN EN 771-2 in
Verbindung mit DIN 20000-402, Höhe der
Ausgleichsschicht
über 15 bis 17,5 cm, Mauerwerksdicke 24 cm,
(498/240/150),
Festigkeitsklasse 16.
Menge: 240,000 m

**06.01.35 Ausgleichs-Kimmschicht Wandfuß Mauersteine KS H 15-17,5cm D 11,5cm (498/115/150) SFK16**
STLB-Bau 2025-10 012
Ausgleichsschicht/Kimmschicht am Wandfuß aus
Mauersteinen, aus Kalksandsteinen DIN EN 771-2 in
Verbindung mit DIN 20000-402, Höhe der
Ausgleichsschicht
über 15 bis 17,5 cm, Mauerwerksdicke 11,5 cm,
(498/115/150),
Festigkeitsklasse 16.
Menge: 14,000 m

**06.01.36 WD im Mauerwerk herstellen und schließen, über 300 - 400 cm2**
Installationsdurchbrüche im Mauerwerk herstellen und
schließen. Die Öffnungen sind mit Mauerwerk bzw.
Mörtel MG
IIa satt zu schließen.
Querschnitt über 300 bis 400 cm2
Tiefe über 15 bis 20 cm
Höhe bis 3,5 m
Abgerechnet wird nach Öffnungsmaß ohne Abzug von
Leitungen. Die Erschwernisse für das Anarbeiten an
Einbauten
wie Leitungen etc. sind mit dieser Position
abgegolten. Vor
Schließen der Durchbrüche müssen alle Leitungen
bauseits mit
den nötigen Dämmungen versehen sein.
Menge: 10,000 St

**06.01.37 Wie vor, jedoch über 500 bis 600 cm2**
Querschnitt über 500 bis 600 cm2.
Menge: 10,000 St

**06.01.38 Wie vor, jedoch über 800 bis 1000 cm2**
Querschnitt über 800 bis 1000 cm2.
Menge: 5,000 St

**06.01.39 WS im Mauerwerk herstellen und schließen**
Wandschlitze im Mauerwerk herstellen und schließen. Die
Öffnungen sind mit Mauerwerk bzw. Mörtel MG IIa satt zu
schließen.
Breite der Schlitze ca. 15 cm
Tiefe über 10 bis 15 cm
Abgerechnet wird nach Öffnungsmaß ohne Abzug von
Leitungen. Die Erschwernisse für das Anarbeiten an
Einbauten
wie Leitungen etc. sind mit dieser Position
abgegolten. Vor
Schließen der Schlitze müssen alle Leitungen bauseits
mit den
nötigen Dämmungen versehen sein.
Menge: 5,000 m

**06.01.40 Rohrdurchführungen**
bauseits geliefert, im Mauerwerk nach Angabe einmauern.
Menge: 2,000 St

#### Bereich 06.02 Obergeschoss

**06.02.1 Mauerwerk Außenwand Hinterm. WDVS KS XL-PE SFK16 RDK1,8 D 24cm Dünnbettm. 998/240/498 1.OG**
STLB-Bau 2025-10 012
Mauerwerk der Außenwand, als Hintermauerung für
Wärmedämm-Verbundsystem (WDVS),
Kalksandstein, DIN EN 771-2 in Verbindung mit DIN
20000-402,
KS XL-PE, Festigkeitsklasse 16, Rohdichteklasse 1,8,
Mauerwerksdicke 24 cm, Dünnbettmörtel M 10 DIN 18580
oder
DIN 20000-412 in Verbindung mit DIN EN 998-2,
998/240/498,
Arbeitshöhe bis 3,5 m, Ausführung im 1. Obergeschoss.
Menge: 229,000 m2

**06.02.2 Mauerwerk Innenwand KS XL-PE SFK16 RDK2 D 24cm Dünnbettm. 998/240/498 1.OG**
STLB-Bau 2025-10 012
Mauerwerk der Innenwand,
Kalksandstein, DIN EN 771-2 in Verbindung mit DIN
20000-402,
KS XL-PE, Festigkeitsklasse 16, Rohdichteklasse 2,
Mauerwerksdicke 24 cm, Dünnbettmörtel M 10 DIN 18580
oder
DIN 20000-412 in Verbindung mit DIN EN 998-2,
998/240/498,
Arbeitshöhe bis 3,5 m, Ausführung im 1. Obergeschoss.
Menge: 307,500 m2

**06.02.3 Mauerwerk Innenwand KS XL-PE SFK16 RDK2 D 11,5cm Dünnbettm. 998/115/498 1.OG**
STLB-Bau 2025-10 012
Mauerwerk der Innenwand,
Kalksandstein, DIN EN 771-2 in Verbindung mit DIN
20000-402,
KS XL-PE, Festigkeitsklasse 16, Rohdichteklasse 2,
Mauerwerksdicke 11,5 cm, Dünnbettmörtel M 10 DIN 18580
oder DIN 20000-412 in Verbindung mit DIN EN 998-2,
998/115/498, Arbeitshöhe bis 3,5 m, Ausführung im 1.
Obergeschoss.
Menge: 25,000 m2

**06.02.4 Öffnung b. Aufmauern herst. B 1127 mm H 1505 mm D 24cm**
STLB-Bau 2025-10 012
Herstellen von Öffnungen beim Aufmauern, als
Fensteröffnung,
Breite Nennmaß Wandöffnung '1127'  mm,
Höhe Nennmaß Wandöffnung '1505'  mm, im Mauerwerk, in
Außenwänden, Wanddicke 24 cm.
Menge: 5,000 St

**06.02.5 Öffnung b. Aufmauern herst. B 3252 mm H 1505 mm D 24cm**
STLB-Bau 2025-10 012
Herstellen von Öffnungen beim Aufmauern, als
Fensteröffnung,
Breite Nennmaß Wandöffnung '3252'  mm,
Höhe Nennmaß Wandöffnung '1505'  mm, im Mauerwerk, in
Außenwänden, Wanddicke 24 cm.
Menge: 8,000 St

**06.02.6 Öffnung b. Aufmauern herst. B 627 mm H 880 mm D 24cm**
STLB-Bau 2025-10 012
Herstellen von Öffnungen beim Aufmauern, als
Fensteröffnung,
Breite Nennmaß Wandöffnung '627'  mm,
Höhe Nennmaß Wandöffnung '880'  mm, im Mauerwerk, in
Außenwänden, Wanddicke 24 cm.
Menge: 2,000 St

**06.02.7 Öffnung b. Aufmauern herst. B 3260 mm H 763 mm D 24cm**
STLB-Bau 2025-10 012
Herstellen von Öffnungen beim Aufmauern, als
Fensteröffnung,
Breite Nennmaß Wandöffnung '3260'  mm,
Höhe Nennmaß Wandöffnung '763'  mm, im Mauerwerk, in
Außenwänden, Wanddicke 24 cm.
Menge: 6,000 St

**06.02.8 Öffnung b. Aufmauern herst. B 885 mm H 2315 mm D 11,5cm**
STLB-Bau 2025-10 012
Herstellen von Öffnungen beim Aufmauern, als
Türöffnung,
Breite Nennmaß Wandöffnung '885'  mm,
Höhe Nennmaß Wandöffnung '2315'  mm, im Mauerwerk, in
Innenwänden, Wanddicke 11,5 cm.
Menge: 1,000 St

**06.02.9 Öffnung b. Aufmauern herst. B 885 mm H 2315 mm D 24cm**
STLB-Bau 2025-10 012
Herstellen von Öffnungen beim Aufmauern, als
Türöffnung,
Breite Nennmaß Wandöffnung '885'  mm,
Höhe Nennmaß Wandöffnung '2315'  mm, im Mauerwerk, in
Innenwänden, Wanddicke 24 cm.
Menge: 3,000 St

**06.02.10 Öffnung b. Aufmauern herst. B 1010 mm H 2315 mm D 24cm**
STLB-Bau 2025-10 012
Herstellen von Öffnungen beim Aufmauern, als
Türöffnung,
Breite Nennmaß Wandöffnung '1010'  mm,
Höhe Nennmaß Wandöffnung '2315'  mm, im Mauerwerk, in
Außenwänden, Wanddicke 24 cm.
Menge: 5,000 St

**06.02.11 Öffnung b. Aufmauern herst. B 2010 mm H 2315 mm D 24cm**
STLB-Bau 2025-10 012
Herstellen von Öffnungen beim Aufmauern, als
Türöffnung,
Breite Nennmaß Wandöffnung '2010'  mm,
Höhe Nennmaß Wandöffnung '2315'  mm, im Mauerwerk, in
Innenwänden, Wanddicke 24 cm.
Menge: 1,000 St

**06.02.12 Überdeckung von Öffnungen in KS-Mauerwerk**
Öffnung überdecken mit Betonfertigteilsturz nach
bauaufsichtlicher Zulassung/ Typenstatik, tragend gemäß
Statik, Ausbildung in F90 gem ZTV, zulässige
gleichmäßige
Einwirkung/ Bemessungslast qed >= 160kN/m, Einbau in
Innenwand, Sturzhöhe nach Zulassung Hersteller,
Sturzbreite
24 cm, Wanddicke 24 cm, größte Rohbaubreite der Öffnung
112,7 cm.
Menge: 5,000 St

**06.02.13 Überdeckung von Öffnungen in KS-Mauerwerk**
Öffnung überdecken mit Betonfertigteilsturz nach
bauaufsichtlicher Zulassung/ Typenstatik, tragend gemäß
Statik, Ausbildung in F90 gem ZTV, zulässige
gleichmäßige
Einwirkung/ Bemessungslast qed >= 160kN/m, Einbau in
Innenwand, Sturzhöhe nach Zulassung Hersteller,
Sturzbreite
24 cm, Wanddicke 24 cm, größte Rohbaubreite der Öffnung
325,2 cm.
Menge: 8,000 St

**06.02.14 Überdeckung von Öffnungen in KS-Mauerwerk**
Öffnung überdecken mit Betonfertigteilsturz nach
bauaufsichtlicher Zulassung/ Typenstatik, tragend gemäß
Statik, Ausbildung in F90 gem ZTV, zulässige
gleichmäßige
Einwirkung/ Bemessungslast qed >= 160kN/m, Einbau in
Innenwand, Sturzhöhe nach Zulassung Hersteller,
Sturzbreite
24 cm, Wanddicke 24 cm, größte Rohbaubreite der Öffnung
62,7 cm.
Menge: 2,000 St

**06.02.15 Überdeckung von Öffnungen in KS-Mauerwerk**
Öffnung überdecken mit Betonfertigteilsturz nach
bauaufsichtlicher Zulassung/ Typenstatik, tragend gemäß
Statik, Ausbildung in F90 gem ZTV, zulässige
gleichmäßige
Einwirkung/ Bemessungslast qed >= 160kN/m, Einbau in
Innenwand, Sturzhöhe nach Zulassung Hersteller,
Sturzbreite
24 cm, Wanddicke 24 cm, größte Rohbaubreite der Öffnung
326 cm.
Menge: 6,000 St

**06.02.16 Überdeckung von Öffnungen in KS-Mauerwerk**
Öffnung überdecken mit Betonfertigteilsturz nach
bauaufsichtlicher Zulassung/ Typenstatik, tragend gemäß
Statik, Ausbildung in F90 gem ZTV, zulässige
gleichmäßige
Einwirkung/ Bemessungslast qed >= 160kN/m, Einbau in
Innenwand, Sturzhöhe nach Zulassung Hersteller,
Sturzbreite
11,5 cm, Wanddicke 11,5 cm, größte Rohbaubreite der
Öffnung
88,5 cm.
Menge: 1,000 St

**06.02.17 Überdeckung von Öffnungen in KS-Mauerwerk**
Öffnung überdecken mit Betonfertigteilsturz nach
bauaufsichtlicher Zulassung/ Typenstatik, tragend gemäß
Statik, Ausbildung in F90 gem ZTV, zulässige
gleichmäßige
Einwirkung/ Bemessungslast qed >= 160kN/m, Einbau in
Innenwand, Sturzhöhe nach Zulassung Hersteller,
Sturzbreite
24 cm, Wanddicke 24 cm, größte Rohbaubreite der Öffnung
88,5 cm.
Menge: 3,000 St

**06.02.18 Überdeckung von Öffnungen in KS-Mauerwerk**
Öffnung überdecken mit Betonfertigteilsturz nach
bauaufsichtlicher Zulassung/ Typenstatik, tragend gemäß
Statik, Ausbildung in F90 gem ZTV, zulässige
gleichmäßige
Einwirkung/ Bemessungslast qed >= 160kN/m, Einbau in
Innenwand, Sturzhöhe nach Zulassung Hersteller,
Sturzbreite
24 cm, Wanddicke 24 cm, größte Rohbaubreite der Öffnung
101 cm.
Menge: 5,000 St

**06.02.19 Überdeckung von Öffnungen in KS-Mauerwerk**
Öffnung überdecken mit Betonfertigteilsturz nach
bauaufsichtlicher Zulassung/ Typenstatik, tragend gemäß
Statik, Ausbildung in F90 gem ZTV, zulässige
gleichmäßige
Einwirkung/ Bemessungslast qed >= 160kN/m, Einbau in
Innenwand, Sturzhöhe nach Zulassung Hersteller,
Sturzbreite
24 cm, Wanddicke 24 cm, größte Rohbaubreite der Öffnung
201 cm.
Menge: 1,000 St

**06.02.20 Ausgleichs-Kimmschicht Wandfuß Mauersteine KS H 10-12,5cm D 24cm (498/240/100) SFK16**
STLB-Bau 2025-10 012
Ausgleichsschicht/Kimmschicht am Wandfuß aus
Mauersteinen, aus Kalksandsteinen DIN EN 771-2 in
Verbindung mit DIN 20000-402, Höhe der
Ausgleichsschicht
über 10 bis 12,5 cm, Mauerwerksdicke 24 cm,
(498/240/100),
Festigkeitsklasse 16.
Menge: 41,500 m

**06.02.21 Ausgleichs-Kimmschicht Wandfuß Mauersteine KS H 7,5-10cm D 24cm (498/240/70) SFK16**
STLB-Bau 2025-10 012
Ausgleichsschicht/Kimmschicht am Wandfuß aus
Mauersteinen, aus Kalksandsteinen DIN EN 771-2 in
Verbindung mit DIN 20000-402, Höhe der
Ausgleichsschicht
über 7,5 bis 10 cm, Mauerwerksdicke 24 cm,
(498/240/70),
Festigkeitsklasse 16.
Menge: 107,500 m

**06.02.22 Ausgleichs-Kimmschicht Wandfuß Mauersteine KS H 7,5-10cm D 11,5cm (498/115/70) SFK16**
STLB-Bau 2025-10 012
Ausgleichsschicht/Kimmschicht am Wandfuß aus
Mauersteinen, aus Kalksandsteinen DIN EN 771-2 in
Verbindung mit DIN 20000-402, Höhe der
Ausgleichsschicht
über 7,5 bis 10 cm, Mauerwerksdicke 11,5 cm,
(498/115/70),
Festigkeitsklasse 16.
Menge: 7,500 m

**06.02.23 WD für Lüftung im Mauerwerk herstellen und schließen, H.: 2,00m B.: 1,50m**
Wanddurchbruch für den Einbau der Lüftung im Mauerwerk
herstellen und nach Montage der Lüftungskanäle
schließen. Die
Öffnungen sind mit Mauerwerk bzw. Mörtel MG IIa satt zu
schließen.
Höhe 2,00m
Breite 1,50m
Tiefe 24 cm
Abgerechnet wird nach Öffnungsmaß ohne Abzug von
Leitungen. Die Erschwernisse für das Anarbeiten an
Einbauten
wie Leitungen etc. sind mit dieser Position
abgegolten. Vor
Schließen der Durchbrüche müssen alle Leitungen
bauseits mit
den nötigen Dämmungen versehen sein.
Menge: 2,000 St

**06.02.24 WD im Mauerwerk herstellen und schließen, über 300 - 400 cm2**
Installationsdurchbrüche im Mauerwerk herstellen und
schließen. Die Öffnungen sind mit Mauerwerk bzw.
Mörtel MG
IIa satt zu schließen.
Querschnitt über 300 bis 400 cm2
Tiefe über 15 bis 20 cm
Höhe bis 3,5 m
Abgerechnet wird nach Öffnungsmaß ohne Abzug von
Leitungen. Die Erschwernisse für das Anarbeiten an
Einbauten
wie Leitungen etc. sind mit dieser Position
abgegolten. Vor
Schließen der Durchbrüche müssen alle Leitungen
bauseits mit
den nötigen Dämmungen versehen sein.
Menge: 10,000 St

**06.02.25 Wie vor, jedoch über 500 bis 600 cm2**
Querschnitt über 500 bis 600 cm2.
Menge: 10,000 St

**06.02.26 Wie vor, jedoch über 800 bis 1000 cm2**
Querschnitt über 800 bis 1000 cm2.
Menge: 5,000 St

**06.02.27 WS im Mauerwerk herstellen und schließen**
Wandschlitze im Mauerwerk herstellen und schließen. Die
Öffnungen sind mit Mauerwerk bzw. Mörtel MG IIa satt zu
schließen.
Breite der Schlitze ca. 15 cm
Tiefe über 10 bis 15 cm
Abgerechnet wird nach Öffnungsmaß ohne Abzug von
Leitungen. Die Erschwernisse für das Anarbeiten an
Einbauten
wie Leitungen etc. sind mit dieser Position
abgegolten. Vor
Schließen der Schlitze müssen alle Leitungen bauseits
mit den
nötigen Dämmungen versehen sein.
Menge: 5,000 m

**06.02.28 Rohrdurchführungen**
bauseits geliefert, im Mauerwerk nach Angabe einmauern.
Menge: 2,000 St

**06.02.29 Zulage Giebelbereich**
KS Mauerwerk im Dachbereich schräg schneiden und
anlegen.
Menge: 55,000 m

### Titel 07 Betonarbeiten

#### Bereich 07.01 Gründung

**07.01.1 Schalung der Gründungsbauteile**
Schalung der Fundamente (Einzel- und
Streifenfundamente)
Bankette, Betonauffüllungen, Stirnflächen der
Sohlplatte,
Schächte und Kanalwände, sowie Abtreppungen und
Tieferführungen von Fundamenten.
Menge: 150,000 m2

**07.01.2 Ortbeton Sauberkeitsschicht Bodenplatte unbewehrt C8/10 D: 10cm**
STLB-Bau 2025-10 013
Ortbeton Sauberkeitsschicht, für Bodenplatte,
Untergrund
waagerecht, obere Betonfläche waagerecht, als
unbewehrter
Beton, Normalbeton C 8/10 DIN 1045-2, natürliche
Gesteinskörnung, Dicke 10 cm.
Menge: 820,500 m2

**07.01.3 Sauberkeitsschicht unter Fundamenten/Frostschürze D: 10 cm**
sonst wie vor.
Menge: 120,000 m2

**07.01.4 Ortbeton Streifenfundament/Frostschürze Stahlbeton C25/30 XF1 XC2 WU B 40-50cm T 30-40cm**
STLB-Bau 2025-10 013
Ortbeton Streifenfundament, obere Betonfläche
waagerecht,
aus Stahlbeton, Normalbeton C 25/30 DIN 1045-2,
natürliche
Gesteinskörnung, Expositionsklasse XF1 (Frostangriff,
mäßige
Wassersättigung ohne Taumittel), Expositionsklasse XC2
(Bewehrungskorrosion durch Karbonatisierung,
nass/selten
trocken), Feuchtigkeitsklasse WF (Betonkorrosion,
feuchte
Umgebung), mit hohem Wassereindringwiderstand,
Querschnittsbreite über 40 bis 50 cm,
Querschnittstiefe über 30
bis 40 cm.
Menge: 22,000 m3

**07.01.5 Ortbeton Bodenpl. Stahlbeton C25/30 XF1 XC2 WU D 35cm**
STLB-Bau 2025-10 013
Ortbeton Bodenplatte, als Stahlbeton, Normalbeton C
25/30 DIN
1045-2, natürliche Gesteinskörnung, Expositionsklasse
XF1
(Frostangriff, mäßige Wassersättigung ohne Taumittel),
Expositionsklasse XC2 (Bewehrungskorrosion durch
Karbonatisierung, nass/selten trocken),
Feuchtigkeitsklasse WF
(Betonkorrosion, feuchte Umgebung), mit hohem
Wassereindringwiderstand, Dicke 35 cm.
Menge: 920,000 m2

**07.01.6 Trennlage PE-Folie D: 0,2mm 2lagig Sauberkeitsschicht Beton**
Trennlage aus PE-Folie Dicke 0,2 mm, 2lagig, auf
Sauberkeitsschicht, Untergrund Beton.
Menge: 820,500 m2

**07.01.7 Ortbeton Bodenpl. Technikschacht Stahlbeton C25/30 XF1 XC2 WU D 20cm**
STLB-Bau 2025-10 013
Ortbeton Bodenplatte, als Stahlbeton, Normalbeton C
25/30 DIN
1045-2, natürliche Gesteinskörnung, Expositionsklasse
XF1
(Frostangriff, mäßige Wassersättigung ohne Taumittel),
Expositionsklasse XC2 (Bewehrungskorrosion durch
Karbonatisierung, nass/selten trocken),
Feuchtigkeitsklasse WF
(Betonkorrosion, feuchte Umgebung), mit hohem
Wassereindringwiderstand, Dicke 20 cm.
Menge: 2,300 m2

**07.01.8 Arbeitsfugenbänder Technikschacht**
Fugenband, aus PVC/NBR DIN 18541-1 und DIN 18541-2,
Arbeitsfugenband, außenliegend, AA 240, für
Arbeitsfugen, in
Bodenplatte und Wand, Fuge der Beanspruchung zugewandt,
abgerechnet wird nach tatsächlichen Verbrauch auf
Nachweis.
Hersteller und Typ:
Menge: 6,000 m

**07.01.9 Ortbeton Schachtwand Technikschacht Stahlbeton C25/30 XF1 XC2 WU D 15-25cm**
STLB-Bau 2025-10 013
Ortbeton Schachtwand, obere Betonfläche waagerecht, als
Stahlbeton, Normalbeton C 25/30 DIN 1045-2, natürliche
Gesteinskörnung, Expositionsklasse XF1 (Frostangriff,
mäßige
Wassersättigung ohne Taumittel), Expositionsklasse XC2
(Bewehrungskorrosion durch Karbonatisierung,
nass/selten
trocken), Feuchtigkeitsklasse WF (Betonkorrosion,
feuchte
Umgebung), mit hohem Wassereindringwiderstand, Dicke
über
15 bis 25 cm.
Menge: 1,000 m3

#### Bereich 07.02 Decke ü. EG und Wände EG

**07.02.1 Schalung Deckenpl. Randschalung H: 15-25cm**
STLB-Bau 2025-10 013
Schalung Deckenplatte, als Randschalung, Schalungshöhe
über 15 bis 25 cm.
Menge: 305,000 m

**07.02.2 Schalung Deckenpl. GF-Schalungspl. H 0 m bis 3,75 m**
STLB-Bau 2025-10 013
Schalung Deckenplatte, aus GF-Schalungsplatten DIN
68792,
Höhe Abstützung von '0'  m,
Höhe Abstützung bis '3,75'  m, Aufstellebene Abstützung
waagerecht.
Menge: 750,000 m2

**07.02.3 Schalung Stütze innen rechteckig 500-750cm2 SB2 Trägerschalung Schalungspl.**
STLB-Bau 2025-10 013
Schalung Stütze, innen, Querschnitt rechteckig,
Bauteilquerschnitt über 500 bis 750 cm2, Schalungshaut
geeignet für sichtbar bleibende Betonflächen, mit
normalen
Anforderungen, Klasse SB 2 gemäß DBV-Merkblatt
"Sichtbeton", als Trägerschalung aus Schalungsplatten,
für
scharfkantige Betonkanten, ohne Fuge.
Menge: 190,000 m2

**07.02.4 Schalung Unterzug GF-Schalungspl. H 0 m bis 3,5 m**
STLB-Bau 2025-10 013
Schalung Unterzug, Schalungshaut geeignet für das
Aufbringen
von Dünnputz auf erhärtete Betonflächen, aus
GF-Schalungsplatten DIN 68792,
Höhe Abstützung von '0'  m,
Höhe Abstützung bis '3,5'  m, Aufstellebene Abstützung
waagerecht.
Menge: 90,000 m2

**07.02.5 Schalung für Fenster- und Türöffnungen**
Schalung für Fenster- und Türöffnungen aller
Querschnitte,
Schalungshaut geeignet für das Aufbringen von Dünnputz
auf
erhärtete Betonflächen, aus GF-Schlungsplatten DIN
68792
Höhe Abstützung von 0 m bis ca. 3,5m, Aufstellebene
Abstützung waagerecht und senkrecht.
Menge: 3,000 m2

**07.02.6 Ortbeton Deckenpl. waager. Stahlbeton C20/25 XC1 Decken-D 20cm**
STLB-Bau 2025-10 013
Ortbeton Deckenplatte, obere Betonfläche waagerecht,
als
Stahlbeton, Normalbeton C 20/25 DIN 1045-2, natürliche
Gesteinskörnung, Expositionsklasse XC1
(Bewehrungskorrosion durch Karbonatisierung,
trocken/ständig
nass), Feuchtigkeitsklasse WO (Betonkorrosion, trockene
Umgebung), Deckendicke 20 cm.
Menge: 115,000 m2

**07.02.7 Ortbeton Deckenpl. waager. Stahlbeton C20/25 XC1 Decken-D 25cm**
STLB-Bau 2025-10 013
Ortbeton Deckenplatte, obere Betonfläche waagerecht,
als
Stahlbeton, Normalbeton C 20/25 DIN 1045-2, natürliche
Gesteinskörnung, Expositionsklasse XC1
(Bewehrungskorrosion durch Karbonatisierung,
trocken/ständig
nass), Feuchtigkeitsklasse WO (Betonkorrosion, trockene
Umgebung), Deckendicke 25 cm.
Menge: 650,000 m2

**07.02.8 Ortbeton Innenwand Stahlbeton C 20/25 D 24cm**
STLB-Bau 10/2025 013
Ortbeton Innenwand, als Stahlbeton, Normalbeton C
20/25 DIN
1045-2, natürliche Gesteinskörnung, Dicke 24 cm
Menge: 20,000 m²

**07.02.9 Ortbeton Stütze innen Stahlbeton C25/30 XC1 b/d = 24/24cm**
STLB-Bau 2025-10 013
Ortbeton Stütze, innen, als Stahlbeton, Normalbeton C
25/30
DIN 1045-2, natürliche Gesteinskörnung,
Expositionsklasse
XC1 (Bewehrungskorrosion durch Karbonatisierung,
trocken/ständig nass), Feuchtigkeitsklasse WO
(Betonkorrosion, trockene Umgebung).
Menge: 13,000 m3

**07.02.10 Ortbeton Unterzüge, Balken, Ringanker, Überzüge etc. C25/30**
Ortbeton der Balken, Ringanker, Überzüge, Unterzüge,
Aufkantungen, Fensterstürze, im Innenbereich, als
Stahlbeton,
Normalbeton C 25/30 DIN EN 206-1, DIN 1045-2,
Expositionsklasse Bewehrungskorrosion, ausgelöst durch
Karbonatisierung XC1, Feuchtigkeitsklasse
Betonkorrosion, in
trockener Umgebung WO, alle Querschnitte.
Menge: 9,000 m3

**07.02.11 Öffnung beim Betonieren herstellen**
Herstellen von Öffnungen beim Betonieren, als
Fensteröffnung
Breite Nennmaß Wandöffnung '3010' mm,
Höhe Nennmaß Wandöffnung '3070' mm,
in Außenwänden, Wanddicke 24 cm.
Menge: 1,000 St

**07.02.12 Aussparung herstellen, Stahlbeton 200-400 cm2, T 15-20 cm**
Aussparung herstellen, senkrecht zur Untergrundfläche,
in
waagerechter Fäche aus Stahlbeton, Normalbeton,
Querschnitt
über 200 bis 400 cm2, Tiefe 15-20 cm.
Menge: 10,000 St

**07.02.13 Aussparung herstellen, Stahlbeton 400-800 cm2, T 15-20 cm**
Aussparung herstellen, senkrecht zur Untergrundfläche,
in
waagerechter Fäche aus Stahlbeton, Normalbeton,
Querschnitt
über 400 bis 800 cm2, Tiefe 15-20 cm.
Menge: 5,000 St

**07.02.14 Aussparung herstellen, Stahlbeton 800-1400 cm2, T 15-20 cm**
Aussparung herstellen, senkrecht zur Untergrundfläche,
in
waagerechter Fäche aus Stahlbeton, Normalbeton,
Querschnitt
über 800 bis 1400 cm2, Tiefe 15-20 cm.
Menge: 1,000 St

**07.02.15 Deckendurchbrüche bis 400 cm² schliessen**
Deckendurchbrüche bis 400 cm² schalen und mit MG III
schliessen. Abgerechnet wird nach Öffnungsmaß ohne
Abzug
von Leitungen. Die Erschwernisse für das Anarbeiten an
Einbauten wie Leitungen etc. sind mit dieser Position
abgegolten. Vor Schließen der Durchbrüche müssen alle
Leitungen bauseits mit den nötigen Dämmungen versehen
sein.
Menge: 10,000 St

**07.02.16 Deckendurchbrüche bis 800 cm² schliessen**
Deckendurchbrüche bis 800 cm² schalen und mit MG III
schliessen. Abgerechnet wird nach Öffnungsmaß ohne
Abzug
von Leitungen. Die Erschwernisse für das Anarbeiten an
Einbauten wie Leitungen etc. sind mit dieser Position
abgegolten. Vor Schließen der Durchbrüche müssen alle
Leitungen bauseits mit den nötigen Dämmungen versehen
sein.
Menge: 5,000 St

**07.02.17 Deckendurchbrüche bis 1400 cm² schliessen**
Deckendurchbrüche bis 1400 cm² schalen und mit MG III
schliessen. Abgerechnet wird nach Öffnungsmaß ohne
Abzug
von Leitungen. Die Erschwernisse für das Anarbeiten an
Einbauten wie Leitungen etc. sind mit dieser Position
abgegolten. Vor Schließen der Durchbrüche müssen alle
Leitungen bauseits mit den nötigen Dämmungen versehen
sein.
Menge: 1,000 St

**07.02.18 Aussparung in Wand herstellen, Stahlbeton 200-400 cm2, T 20-25 cm**
Aussparung in Wand herstellen, in senkrechter Fläche
aus
Stahlbeton, Normalbeton, Querschnitt über 200 bis 400
cm2,
Tiefe 20-25 cm.
Menge: 5,000 St

**07.02.19 Aussparung in Wand herstellen, Stahlbeton 400-800 cm2, T 20-25 cm**
Aussparung in Wand herstellen, in senkrechter Fläche
aus
Stahlbeton, Normalbeton, Querschnitt über 400 bis 800
cm2,
Tiefe 20-25 cm.
Menge: 5,000 St

**07.02.20 Aussparung in Wand herstellen, Stahlbeton 800-1400 cm2, T 20-25 cm**
Aussparung in Wand herstellen, in senkrechter Fläche
aus
Stahlbeton, Normalbeton, Querschnitt über 800 bis 1400
cm2,
Tiefe 20-25 cm.
Menge: 1,000 St

**07.02.21 Wanddurchbrüche bis 400 cm² schliessen**
Wanddurchbrüche bis 400 cm² schalen
und mit MG III schliessen.
Abgerechnet wird nach Öffnungsmaß ohne Abzug von
Leitungen. Die Erschwernisse für das Anarbeiten an
Einbauten wie Leitungen etc. sind mit dieser Position
abgegolten. Vor Schließen der Durchbrüche müssen
alle Leitungen bauseits mit den nötigen Dämmungen
versehen sein.
Menge: 5,000 St

**07.02.22 Wanddurchbrüche bis 800 cm² schliessen**
Wanddurchbrüche bis 800 cm² schalen
und mit MG III schliessen.
Abgerechnet wird nach Öffnungsmaß ohne Abzug von
Leitungen. Die Erschwernisse für das Anarbeiten an
Einbauten wie Leitungen etc. sind mit dieser Position
abgegolten. Vor Schließen der Durchbrüche müssen
alle Leitungen bauseits mit den nötigen Dämmungen
versehen sein.
Menge: 5,000 St

**07.02.23 Wanddurchbrüche bis 1400 cm² schliessen**
Wanddurchbrüche bis 1400 cm² schalen
und mit MG III schliessen.
Abgerechnet wird nach Öffnungsmaß ohne Abzug von
Leitungen. Die Erschwernisse für das Anarbeiten an
Einbauten wie Leitungen etc. sind mit dieser Position
abgegolten. Vor Schließen der Durchbrüche müssen
alle Leitungen bauseits mit den nötigen Dämmungen
versehen sein.
Menge: 1,000 St

**07.02.24 Zulage Mörteltaschen Kalksandstein-Planblöcke**
Zulage für das Anschließen an die
Kalksandstein-Planblöcke
Typ XL-PE einschließlich Mörtel liefern und herstellen.
Menge: 335,000 m

#### Bereich 07.03 Decke ü. 1.OG und Wände 1.OG

**07.03.1 Schalung Stütze innen rechteckig 500-750cm2 SB2 Trägerschalung GF-Schalungspl.**
STLB-Bau 2025-10 013
Schalung Stütze, innen, Querschnitt rechteckig,
Bauteilquerschnitt über 500 bis 750 cm2, Schalungshaut
geeignet für sichtbar bleibende Betonflächen, mit
normalen
Anforderungen, Klasse SB 2 gemäß DBV-Merkblatt
"Sichtbeton", als Trägerschalung aus
GF-Schalungsplatten DIN
68792, für scharfkantige Betonkanten, ohne Fuge.
Menge: 151,500 m2

**07.03.2 Schalung Unterzug GF-Schalungspl. H 0 m bis 4 m**
STLB-Bau 2025-10 013
Schalung Unterzug, Schalungshaut geeignet für das
Aufbringen
von Dünnputz auf erhärtete Betonflächen, aus
GF-Schalungsplatten DIN 68792,
Höhe Abstützung von '0'  m,
Höhe Abstützung bis '4'  m, Aufstellebene Abstützung
waagerecht.
Menge: 385,000 m2

**07.03.3 Ortbeton Stütze innen Stahlbeton C25/30 XC1 b/d = 24/24cm**
STLB-Bau 2025-10 013
Ortbeton Stütze, innen, als Stahlbeton, Normalbeton C
25/30
DIN 1045-2, natürliche Gesteinskörnung,
Expositionsklasse
XC1 (Bewehrungskorrosion durch Karbonatisierung,
trocken/ständig nass), Feuchtigkeitsklasse WO
(Betonkorrosion, trockene Umgebung).
Menge: 6,500 m3

**07.03.4 Ortbeton Unterzüge, Balken, Ringanker, Überzüge etc. C25/30**
Ortbeton der Balken, Ringanker, Überzüge, Unterzüge,
Aufkantungen, Fensterstürze, im Innenbereich, als
Stahlbeton,
Normalbeton C 25/30 DIN EN 206-1, DIN 1045-2,
Expositionsklasse Bewehrungskorrosion, ausgelöst durch
Karbonatisierung XC1, Feuchtigkeitsklasse
Betonkorrosion, in
trockener Umgebung WO, alle Querschnitte
Menge: 40,000 m3

**07.03.5 Aussparung herstellen, Stahlbeton 200-400 cm2, T 15-20 cm**
Aussparung herstellen, senkrecht zur Untergrundfläche,
in
waagerechter Fäche aus Stahlbeton, Normalbeton,
Querschnitt
über 200 bis 400 cm2, Tiefe 15-20 cm.
Menge: 10,000 St

**07.03.6 Aussparung herstellen, Stahlbeton 400-800 cm2, T 15-20 cm**
Aussparung herstellen, senkrecht zur Untergrundfläche,
in
waagerechter Fäche aus Stahlbeton, Normalbeton,
Querschnitt
über 400 bis 800 cm2, Tiefe 15-20 cm.
Menge: 5,000 St

**07.03.7 Deckendurchbrüche bis 400 cm² schliessen**
Deckendurchbrüche bis 400 cm² schalen und mit MG III
schliessen.
Abgerechnet wird nach Öffnungsmaß ohne Abzug von
Leitungen. Die Erschwernisse für das Anarbeiten an
Einbauten
wie Leitungen etc. sind mit dieser Position
abgegolten. Vor
Schließen der Durchbrüche müssen alle Leitungen
bauseits mit
den nötigen Dämmungen versehen sein.
Menge: 10,000 St

**07.03.8 Deckendurchbrüche bis 800 cm² schliessen**
Deckendurchbrüche bis 800 cm² schalen
und mit MG III schliessen.
Abgerechnet wird nach Öffnungsmaß ohne Abzug von
Leitungen. Die Erschwernisse für das Anarbeiten an
Einbauten wie Leitungen etc. sind mit dieser Position
abgegolten. Vor Schließen der Durchbrüche müssen
alle Leitungen bauseits mit den nötigen Dämmungen
versehen sein.
Menge: 5,000 St

**07.03.9 Aussparung in Wand herstellen, Stahlbeton 200-400 cm2, T 20-25 cm**
Aussparung in Wand herstellen, in senkrechter Fläche
aus
Stahlbeton, Normalbeton, Querschnitt über 200 bis 400
cm2,
Tiefe 20-25 cm.
Menge: 2,000 St

**07.03.10 Aussparung in Wand herstellen, Stahlbeton 400-800 cm2, T 20-25 cm**
Aussparung in Wand herstellen, in senkrechter Fläche
aus
Stahlbeton, Normalbeton, Querschnitt über 400 bis 800
cm2,
Tiefe 20-25 cm.
Menge: 1,000 St

**07.03.11 Wanddurchbrüche bis 400 cm² schliessen**
Wanddurchbrüche bis 400 cm² schalen
und mit MG III schliessen.
Abgerechnet wird nach Öffnungsmaß ohne Abzug von
Leitungen. Die Erschwernisse für das Anarbeiten an
Einbauten wie Leitungen etc. sind mit dieser Position
abgegolten. Vor Schließen der Durchbrüche müssen
alle Leitungen bauseits mit den nötigen Dämmungen
versehen sein.
Menge: 2,000 St

**07.03.12 Wanddurchbrüche bis 800 cm² schliessen**
Wanddurchbrüche bis 800 cm² schalen
und mit MG III schliessen.
Abgerechnet wird nach Öffnungsmaß ohne Abzug von
Leitungen. Die Erschwernisse für das Anarbeiten an
Einbauten wie Leitungen etc. sind mit dieser Position
abgegolten. Vor Schließen der Durchbrüche müssen
alle Leitungen bauseits mit den nötigen Dämmungen
versehen sein.
Menge: 1,000 St

**07.03.13 Zulage Mörteltaschen Kalksandstein-Planblöcke**
Zulage für das Anschließen an die
Kalksandstein-Planblöcke
Typ XL-PE einschließlich Mörtel liefern und herstellen.
Menge: 255,000 m

**07.03.14 Zulage Giebelbereich**
Zulage im Giebelbereich für das schräge Anlegen des
Betonrähms im Verlauf der Dachschräge, Dachschräge 15
Grad, laut Statik liefern und herstellen.
Menge: 55,000 m

**07.03.15 Konsolen Dach**
vorgelagerte Auflagerkonsolen für Leimbinder, 24 x 72
cm, H1:
15 cm, H2: 30 cm, 45 Grad nach unten abgeschrägt gemäß
der
Statik liefern und in das Kalksandsteinmauerwerk als
Konsole
als spätere Auflage für Leimbinder der Dachkonstruktion
einschließlich Höhennivellement für sichtbar bleibende
Betonflächen, mit normalen Anforderungen, Klasse SB 2
gemäß DBV-Merkblatt "Sichtbeton" einbauen.
Menge: 18,000 St

#### Bereich 07.05 Treppenläufe

**07.05.1 Treppenlauf Fertigteil Platten-D 20cm Lauf-B 130cm Steigungen 19 St H 18,42 cm T 26 cm C25/30 XC1 SB2-FT**
STLB-Bau 2025-10 013
Treppenlauf, als Fertigteil DIN EN 13369 und DIN EN
14843,
Dicke Treppenlaufplatte 20 cm, Breite Treppenlauf 130
cm,
Steigungen '19'  St,
Höhe Steigung '18,42'  cm,
Tiefe Treppenauftritt '26'  cm,
Unterseite geschalt, glatt,
Oberseite geschalt, glatt,
Wange 1. Seite geschalt, glatt,
Wange 2. Seite geschalt, glatt,
Normalbeton C 25/30 DIN 1045-2, natürliche
Gesteinskörnung,
Expositionsklasse XC1 (Bewehrungskorrosion durch
Karbonatisierung, trocken/ständig nass), als
Sichtbeton mit
normalen Anforderungen, Klasse SB 2-FT gemäß "Merkblatt
Sichtbetonfertigteile", Einbauteile für
Fremdleistungen und
Bewehrung werden gesondert vergütet.
Menge: 1,000 St

**07.05.2 Treppenpodestplatte Fertigteil L 1,25 m D 250mm B 130cm C25/30 XC1 SB2-FT**
STLB-Bau 2025-10 013
Treppenpodestplatte als Fertigteil DIN EN 13369 und
DIN EN
14843,
Länge '1,25'  m, Dicke 250 mm, Breite 130 cm,
Normalbeton C
25/30 DIN 1045-2, natürliche Gesteinskörnung,
Expositionsklasse XC1 (Bewehrungskorrosion durch
Karbonatisierung, trocken/ständig nass), als
Sichtbeton mit
normalen Anforderungen, Klasse SB 2-FT gemäß "Merkblatt
Sichtbetonfertigteile", Einbauteile für
Fremdleistungen und
Bewehrung werden gesondert vergütet.
Menge: 1,000 St

**07.05.3 Schutzbekl.-belag UK Steigungen 19 St T 26 cm Hartfaserpl. Vlies D 3-6mm herstellen räumen**
STLB-Bau 2026-04 000
Schutzvorrichtung als Bekleidung/Belag für Treppen, im
Innenbereich, einschl. Unterkonstruktion, gerader
Lauf, mit Tritt-
und Setzstufen,
Steigungen '19'  St,
Höhe Steigung '18,42'  cm,
Tiefe Treppenauftritt '26'  cm, mit einem Podest,
Breite über
1,25 bis 1,5 m, aus Hartfaserplatten und Vlies, Dicke
3 bis 6
mm, herstellen und räumen, Abrechnung nach
bekleideter/belegter Fläche.
Menge: 12,000 m2

**07.05.4 Treppenlauf Fertigteil Platten-D 20cm Lauf-B 130cm Steigungen 19 St H 18,42 cm T 26 cm C25/30 XC1 SB2-FT**
STLB-Bau 2025-10 013
Treppenlauf, als Fertigteil DIN EN 13369 und DIN EN
14843,
Dicke Treppenlaufplatte 20 cm, Breite Treppenlauf 130
cm,
Steigungen '19'  St,
Höhe Steigung '18,42'  cm,
Tiefe Treppenauftritt '26'  cm,
Unterseite geschalt, glatt,
Oberseite geschalt, glatt,
Wange 1. Seite geschalt, glatt,
Wange 2. Seite geschalt, glatt,
Normalbeton C 25/30 DIN 1045-2, natürliche
Gesteinskörnung,
Expositionsklasse XC1 (Bewehrungskorrosion durch
Karbonatisierung, trocken/ständig nass), als
Sichtbeton mit
normalen Anforderungen, Klasse SB 2-FT gemäß "Merkblatt
Sichtbetonfertigteile", Einbauteile für
Fremdleistungen und
Bewehrung werden gesondert vergütet.
Menge: 1,000 St

**07.05.5 Treppenpodestplatte Fertigteil L 2,66 m D 250mm B 130cm C25/30 XC1 SB2-FT**
STLB-Bau 2025-10 013
Treppenpodestplatte als Fertigteil DIN EN 13369 und
DIN EN
14843,
Länge '2,66'  m, Dicke 250 mm, Breite 130 cm,
Normalbeton C
25/30 DIN 1045-2, natürliche Gesteinskörnung,
Expositionsklasse XC1 (Bewehrungskorrosion durch
Karbonatisierung, trocken/ständig nass), als
Sichtbeton mit
normalen Anforderungen, Klasse SB 2-FT gemäß "Merkblatt
Sichtbetonfertigteile", Einbauteile für
Fremdleistungen und
Bewehrung werden gesondert vergütet.
Menge: 1,000 St

**07.05.6 Schutzbekl.-belag UK Steigungen 19 St T 26 cm Hartfaserpl. Vlies D 3-6mm herstellen räumen**
STLB-Bau 2026-04 000
Schutzvorrichtung als Bekleidung/Belag für Treppen, im
Innenbereich, einschl. Unterkonstruktion, gerader
Lauf, mit Tritt-
und Setzstufen,
Steigungen '19'  St,
Höhe Steigung '18,42'  cm,
Tiefe Treppenauftritt '26'  cm, mit einem Podest,
Breite über
1,25 bis 1,5 m, aus Hartfaserplatten und Vlies, Dicke
3 bis 6
mm, herstellen und räumen, Abrechnung nach
bekleideter/belegter Fläche.
Menge: 14,500 m2

**07.05.7 Fugen im Übergang**
zwischen Decken u. Zwischenpodesten und den normalen
Geschossdeckenplatten durch Einbau einer entsprechenden
Polystyroleinlage d= 20 mm stark herstellen
Menge: 9,500 m

#### Bereich 07.06 Betonstahl, Sonstiges

**07.06.1 Betonstabstahl B500A alle Durchmesser**
Bewehrung aus Betonstabstahl B500A DIN 488-1, DIN
488-2,
alle Durchmesser, alle Längen einschl. Abstandhalter
für alle
Bauteile aus Ortbeton. Als Betonstahl 500 S ø 6 bis 28
mm,
liefern, schneiden, biegen und einbauen (alle
Dimensionen)
gem. Zeichnung und Stücklisten.
Menge: 48,750 to

**07.06.2 Betonstahlmatte B500A Lagermatte**
Bewehrung aus Betonstahlmatten B500A DIN 488-1, DIN
488-4, als Lagermatte, für Decke aus Ortbeton liefern,
zuschneiden und einbauen, sonst alles wie vor.
Menge: 32,500 to

**07.06.3 Trittschalldämmelem. Bodenpl. Treppenlauf PE-Schaum 26dB**
Trittschalldämmelement zwischen Bodenplatte und
Treppenlauf, gerader Lauf, in Ortbeton- und
Betonfertigteilbauweise, Dämmstoff Polyethylen-Schaum,
Baustoffklasse DIN 4102-1 B2 (normalentflammbar),
Trittschallverbesserungsmaß min. 26 dB, Breite
Treppenlauf
120 cm, Dicke Treppenlaufplatte 25 cm.
Hersteller/ Typ: Schöck-Tronsole B V2-L1500-B350
Menge: 2,000 St

**07.06.4 Trittschalldämmelem. Treppenlauf-hauswand PE-Schaum 26dB Platten-D 18cm**
Trittschalldämmelement zwischen Treppenlauf und
-hauswand,
in Ortbeton- und Betonfertigteilbauweise, Dämmstoff
Polyethylen-Schaum, Baustoffklasse DIN 4102-1 B2
(normalentflammbar), Trittschallverbesserungsmaß min.
26 dB,
Feuerwiderstandsklasse R90 DIN EN 13501-2, in vorh.
Aussparung, Dicke Treppenlaufplatte 25 cm.
Hersteller/ Typ: Schöck Tronsole Z-V+V
Menge: 8,000 St

**07.06.5 Trittschalldämmelem. Treppenpodest-lauf PE-Schaum 26dB Lauf-B 130cm Platten-D**
Trittschalldämmelement zwischen Treppenpodest und
-lauf, in
Ortbeton- und Betonfertigteilbauweise, Dämmstoff
Polyethylen-Schaum, Baustoffklasse DIN 4102-1 B2
(normalentflammbar), Trittschallverbesserungsmaß min.
26 dB,
Feuerwiderstandsklasse R90 DIN EN 13501-2, Breite
Treppenlauf 120 cm, Dicke Podestplatte 25 cm.
Hersteller/Typ: Schöck Tronsole T-V6-H200-L1400
Menge: 8,000 St

**07.06.6 Gleitlager zwischen Unterzügen und Mauerwerkswand**
Liefern und einbauen von Gleitlagern zur zwangfreien
Lagerung
zwischen Stahlbeton-Unterzügen und Mauerwerkswänden.

Gleitlager in geeigneter Ausführung zur Aufnahme von
Vertikal-
und Horizontallasten sowie zur Ermöglichung von
Verformungen aus Temperatur- und Setzungsbewegungen.

Einbaudicke ca. 10 mm, Lagerbreite ca. 24 cm.
Bemessungslasten bis ca. 239 kN je laufendem Meter oder
gleichwertig.

Einschließlich fachgerechter Einbau und vollflächiger,
spannungsfreier Auflage gemäß statischen und
konstruktiven
Erfordernissen.
Menge: 100,000 m

**07.06.7 Wandanschlüsse an Betonbauteile (Beton an Mauerwerk)**
Herstellen von vertikalen Wandanschlüssen zwischen
Stahlbetonbauteilen und Mauerwerkswänden,

für Wanddicken 11,5 cm und 24 cm,

unter Verwendung von Mauerwerksankern und
Maueranschlussschienen.

Mauerwerksanker:
als Flachstahlanker, Länge ca. 120 mm, Materialdicke
ca. 3
mm,
aus nichtrostendem Stahl, geeignet für den Einsatz im
Innenbereich,
Anordnung mit ca. 4 Stück je laufendem Meter
Wandanschluss.

Maueranschlussschienen:
zum Einbetonieren in Stahlbetonbauteile,
Profilgröße ca. 25/15 mm (Breite/Höhe),
aus nichtrostendem Stahl,
mit geeigneter Füllung zum Schutz vor Verschmutzung
während
des Betonierens,
Einzellängen ca. 2500 mm,
geeignet zur Aufnahme von Zug- und Querkräften aus dem
Mauerwerk (ca. 1,2 / 1,5 kN je Befestigungspunkt oder
gleichwertig).

Einschließlich Lieferung aller Komponenten,
Befestigung der Maueranschlussschienen an der Schalung,
sowie fachgerechter Einbau gemäß Herstellervorgaben.
Menge: 505,000 m

**07.06.8 Halfen Dübelleiste Typ HDB - 14**
als Durchstanzbewehrung im Stützenbereich punktförmig
gestützter
Flachdecken oder Fundamentplatten gem. der europäischen
techn.
Zulassung bzw. den allgemeiner bauaufsichtlichen
Zulassung
liefern
und unter Verwendung von Klemmbügeln der Abstandhalter
(Zubehörteile) gem. Montageanleitung des Herstellers
einbauen.
Typ HDB - 14 / 295-3/540 (90/150/225/75)
Menge: 16,000 St

**07.06.9 Halfen Dübelleiste Typ HDB - 10**
wie vor, jedoch
Typ HDB - 10/215-3-480 (80/160/160/80)
Menge: 32,000 St

**07.06.10 Halfenschienen, HTA-CE, verzinkt**
für den anschluss von Mauerwerkwänden an den Beton
liefern
und
einbauen.
Einzellänge = 0,20 m
Menge: 8,000 St

**07.06.11 Schöck - Tronsolen B**
Typ B Trittschalldämmelement zur trittschallgedämmten
Auflagerung des Treppenlaufes auf der Bodenplatte bzw.
EG -
Decke.
Einzellänge: 1,20 m gem. Statik
Menge: 2,000 St

**07.06.12 Schöck - Tronsolen F**
Typ F Trittschalldämmelement zur trittschallgedämmten
Auflagerung des Treppenlaufes auf der Bodenplatte bzw.
EG -
Decke.
Einzellänge: 1,20 m
Menge: 5,000 St

**07.06.13 Schöck - Tronsolen Typ Z**
Typ Z Trittschalldämmelement zur trittschallgedämmten
Auflagerung des Treppenlaufes auf der Bodenplatte bzw.
EG -
Decke.
Einzellänge: 1,20 m
Menge: 4,000 St

**07.06.14 Überwachung Betoneinbau Überwachungskl.2**
Überwachung des Einbaus von Beton der
Überwachungsklasse
2 DIN 1045-3 durch eine anerkannte Überwachungsstelle.
Menge: 1,000 St

### Titel 08 Stundenlohnarbeiten

*Hinweis*
Anordnung und Vereinbarung
Stundenlohnarbeiten werden nur vergütet, wenn sie als
solche
vor ihrem Beginn durch die Bauleitung/den Bauherrn
ausdrücklich und schriftlich angeordnet wurden (gemäß
§ 15
Abs. 1 VOB/B). Eigenmächtig ausgeführte
Stundenlohnarbeiten
werden nicht anerkannt.

Nachweisführung und Rapportierung
Für angeordnete Stundenlohnarbeiten sind der Bauleitung
werktäglich (bzw. für jeden Kalendertag getrennt)
Stundenlohnzettel in doppelter Ausfertigung zur
Prüfung und
Abzeichnung vorzulegen.
Die Stundenlohnzettel müssen zwingend folgende Angaben
enthalten:

Genaue Bezeichnung der Baustelle und des Datums.
Detaillierte Beschreibung der ausgeführten Tätigkeit
und
des genauen Ausführungsortes.
Namen, Berufsbezeichnungen (Qualifikation) und exakte
Arbeitsstunden der eingesetzten Arbeitskräfte.
Art und Einsatzdauer der verwendeten Geräte und
Maschinen.
Art und Menge der eingebauten Baustoffe.

Gemäß § 15 Abs. 5 VOB/B gilt: Werden die
Stundenlohnzettel
nicht fristgerecht eingereicht, kann der Auftraggeber
bei
Zweifeln über den Umfang der Leistung diese nach
billigem
Ermessen schätzen oder den Nachweis auf andere Weise
verlangen. Die Beweislast für die Richtigkeit der
abgerechneten
Stunden geht in diesem Fall vollständig auf den
Auftragnehmer
über.

Vergütung und Verrechnungssätze
Die Berechnung der angeordneten Stundenlohnarbeiten
erfolgt
ausschließlich auf Basis der im Leistungsverzeichnis
(LV)
angebotenen Verrechnungssätze.

Abgeltungsumfang: Die Verrechnungssätze gelten pro
Stunde und beinhalten sämtliche Lohnkosten,
Lohnnebenkosten, Auslöse- und Fahrgelder, das Vorhalten
von Werkzeugen und Kleingeräten, sowie Zuschläge für
Allgemeine Geschäftskosten (AGK), Wagnis und Gewinn.
Ausschluss: Meister-, Techniker-, Ingenieur- sowie
zusätzliche Aufsichtsstunden werden nicht gesondert
vergütet, es sei denn, deren aktiver, handwerklicher
Einsatz
wurde vorab explizit beauftragt. Zuschläge für
Überstunden,
Nacht- oder Feiertagsarbeit sowie Erschwernisse aller
Art
werden nur nach vorheriger, ausdrücklicher
schriftlicher
Vereinbarung vergütet.
Materialabrechnung: Erforderliche Materialien werden zu
den Einheitspreisen (ohne Lohnanteil) dieses Angebots
abgerechnet. Sind für benötigte Materialien keine
vertraglichen Einheitspreise vereinbart, ist vor
Materialeinbau ein Nachtragsangebot einzureichen und
ein
entsprechender Kalkulationsnachweis (Einkaufsrechnung
zzgl. vertraglichem Zuschlag) zu führen.

**08.1 Facharbeiter**
STLB-Bau 2025-10 091
Stundenlohnarbeiten durch Facharbeiter/-in
der Verrechnungssatz für die jeweilige Arbeitskraft
umfasst
sämtliche Aufwendungen wie Lohn- und Gehaltskosten,
Lohn-
und Gehaltsnebenkosten, Zuschläge, lohngebundene und
lohnabhängige Kosten, sonstige Sozialkosten,
Gemeinkosten,
Wagnis und Gewinn.
Menge: 100,000 h

**08.2 Bauhelfer/-in sämtliche Kosten/Zuschläge**
STLB-Bau 2025-10 091
Stundenlohnarbeiten durch Bauhelfer/-in
der Verrechnungssatz für die jeweilige Arbeitskraft
umfasst
sämtliche Aufwendungen wie Lohn- und Gehaltskosten,
Lohn-
und Gehaltsnebenkosten, Zuschläge, lohngebundene und
lohnabhängige Kosten, sonstige Sozialkosten,
Gemeinkosten,
Wagnis und Gewinn.
Menge: 100,000 h

USt %: 19,00
